# Capteurs et stations météorologiques

- Propriété du fichier: CYPE Ingenieros S.A.
- Format: FIEBDC-3/2016
- Logiciel: Générateur de prix de la construction. CYPE Ingenieros, S.A.
- Date: 15/04/2024
- Zone géographique: Sénégal
- Devise: XOF
- Coûts indirects: 3 %
- Frais généraux: 13 %
- Bénéfice: 6 %
- TVA: 18 %

## A VRD et aménagements extérieurs

### AV Espaces verts et mobilier urbain

#### AVA Arrosage

**AVA100** U Capteurs et stations météorologiques.
Capteur de pluie à réponse rapide, normalement ouvert, avec corps en plastique, interrupteur d'intensité nominale 3 A, support de paroi, bras télescopique et 7,5 m de câble, uniquement apte pour programmateurs de 24 V de courant alternatif. Comprend les accessoires de montage et de connexion avec le programmateur. Totalement monté et connecté.
Inclut: Montage sur une surface extérieure. Connexion électrique avec le programmateur. Ajustement de fonctionnement.
Critère pour le métré: Nombre d'unités prévues, selon documentation graphique du Projet.
Critère pour le mémoire: On mesurera le nombre d'unités réellement exécutées selon les spécifications du Projet.

| Code | U | Désignation | Quantité | Prix | Montant |
|---|---|---|---|---|---|
| mt48hun410d | U | Capteur de pluie à réponse rapide, normalement ouvert, avec corps en plastique, interrupteur d'intensité nominale 3 A, support de paroi, bras télescopique et 7,5 m de câble, uniquement apte pour programmateurs de 24 V de courant alternatif. (matériau) | 1 | 17164.46 | 17164.460 |
| mo003 | h | Compagnon professionnel III/CP2 électricien. (main-d'œuvre) | 0.196 | 1700.48 | 333.294 |
| mo102 | h | Ouvrier professionnel II/OP électricien. (main-d'œuvre) | 0.196 | 971.13 | 190.341 |
| % | % | Frais de chantier des unités d'ouvrage | 2 % | 17688.095 | 353.762 |
|  |  | Coûts directs |  |  | 18041.857 |
