# Gazon synthétique

- Propriété du fichier: CYPE Ingenieros S.A.
- Format: FIEBDC-3/2016
- Logiciel: Générateur de prix de la construction. CYPE Ingenieros, S.A.
- Date: 15/04/2024
- Zone géographique: Sénégal
- Devise: XOF
- Coûts indirects: 3 %
- Frais généraux: 13 %
- Bénéfice: 6 %
- TVA: 18 %

## A VRD et aménagements extérieurs

### AV Espaces verts et mobilier urbain

#### AVG Gazons et pelouses

**AVG030** m² Gazon synthétique.
Revêtement de sol en gazon synthétique, en quatre nuances de vert et de marron, composé de mèches droites monofilament Dogbone DB Shape de 3/8" de fibre 100% polyéthylène résistant aux rayons UV, 5200/8 décitex, 120 microns d'épaisseur et mèches droites texturisées de 3/8" de fibre 100% polypropylène résistant aux rayons UV, 3000/6 décitex, 110 microns d'épaisseur, tissées sur base de polypropylène drainant renforcée avec une couche de feutre, avec thermofixation et scellement avec latex, de 25 mm de hauteur de poil, 27 mm de hauteur totale de moquette, 2280 g/m² et 16800 mèches/m²; bande d'union de géotextile de polypropylène, de 300 mm de largeur et adhésif en polyuréthane bicomposant, lestage avec 5 kg/m² de granulats siliceux, de granulométrie comprise entre 0,4 et 0,8 mm; pour un usage décoratif.
Critère d'évaluation économique: Le prix ne comprend pas la surface base.
Inclut: Implantation. Mise en place du gazon synthétique. Lestage de la surface.
Critère pour le métré: Surface mesurée selon documentation graphique du Projet.
Critère pour le mémoire: On mesurera la surface réellement exécutée selon les spécifications du Projet.

| Code | U | Désignation | Quantité | Prix | Montant |
|---|---|---|---|---|---|
| mt47cit230b | m² | Gazon synthétique, en quatre nuances de vert et de marron, composé de mèches droites monofilament Dogbone DB Shape de 3/8" de fibre 100% polyéthylène résistant aux rayons UV, 5200/8 décitex, 120 microns d'épaisseur et mèches droites texturisées de 3/8" de fibre 100% polypropylène résistant aux rayons UV, 3000/6 décitex, 110 microns d'épaisseur, tissées sur base de polypropylène drainant renforcée avec une couche de feutre, avec thermofixation et scellement avec latex, de 25 mm de hauteur de poil, 27 mm de hauteur totale de moquette, 2280 g/m² et 16800 mèches/m², fourni en rouleaux. (matériau) | 1.04 | 14904.58 | 15500.763 |
| mt47cit250d | m | Bande d'union de géotextile de polypropylène, de 300 mm de largeur, fournie en rouleaux. (matériau) | 0.42 | 925.7 | 388.794 |
| mt47cit260a | kg | Adhésif en polyuréthane bicomposant. (matériau) | 0.3 | 3770.73 | 1131.219 |
| mt47cit004a | kg | Granulats siliceux, de granulométrie comprise entre 0,4 et 0,8 mm, fournis en sacs. (matériau) | 5 | 127.39 | 636.950 |
| mq07cel010 | h | Chariot élévateur diesel à double traction de 8 t. (matériel) | 0.252 | 13122.99 | 3306.993 |
| mo041 | h | Compagnon professionnel III/CP2 VRD espaces publics. (main-d'œuvre) | 0.275 | 1654.86 | 455.087 |
| mo087 | h | Ouvrier professionnel II/OP VRD espaces publics. (main-d'œuvre) | 0.344 | 972.98 | 334.705 |
| % | % | Frais de chantier des unités d'ouvrage | 2 % | 21754.511 | 435.090 |
|  |  | Coûts directs |  |  | 22189.601 |

Déchets:
- pose: mt47cit230b; facteur de déchet 0.022
- pose: mt47cit250d Bande d'union de géotextile de polypropylène, de 300 mm de largeur, fournie en rouleaux; facteur de déchet 0.011
- pose: mt47cit260a Adhésif en polyuréthane bicomposant; facteur de déchet 0.040716
- pose: mt47cit004a Granulats siliceux, de granulométrie comprise entre 0,4 et 0,8 mm, fournis en sacs; facteur de déchet 0.009

## Ressources

**mt47cit230b** m² Gazon synthétique
Données techniques: Coût énergétique 225.730 MJ; Émission de CO2 11.207 kg; Code CED 17 02 03; Masse de l'élément 2.28 kg; Volume 0.0038 m3
Déchets:
- emballage: re170203 Plastique. (composant de déchet); quantité 0.05 kg; Code CED 17 02 03; Masse de l'élément 1 kg; Volume 0.001667 m3

**mt47cit250d** m Bande d'union de géotextile de polypropylène, de 300 mm de largeur, fournie en rouleaux
Données techniques: Coût énergétique 12.594 MJ; Émission de CO2 0.625 kg; Code CED 17 02 03; Masse de l'élément 0.09 kg; Volume 0.00015 m3
Déchets:
- emballage: re170203 Plastique; quantité 0.04 kg

**mt47cit260a** kg Adhésif en polyuréthane bicomposant
Données techniques: Coût énergétique 144.471 MJ; Émission de CO2 7.014 kg; Code CED 17 09 04; Masse de l'élément 1 kg; Volume 0.000667 m3
Déchets:
- emballage: re170203 Plastique; quantité 0.003 kg

**mt47cit004a** kg Granulats siliceux, de granulométrie comprise entre 0,4 et 0,8 mm, fournis en sacs
Données techniques: Coût énergétique 0.559 MJ; Émission de CO2 0.028 kg; Code CED 01 04 08; Masse de l'élément 1 kg; Volume 0.000667 m3
Déchets:
- emballage: re170203 Plastique; quantité 0.005 kg
