# Chaperon préfabriqué, en béton

- Propriété du fichier: CYPE Ingenieros S.A.
- Format: FIEBDC-3/2016
- Logiciel: Générateur de prix de la construction. CYPE Ingenieros, S.A.
- Date: 15/04/2024
- Zone géographique: Sénégal
- Devise: XOF
- Coûts indirects: 3 %
- Frais généraux: 13 %
- Bénéfice: 6 %
- TVA: 18 %

## E Enveloppe et finition extérieure

### EC Éléments complémentaires de façade

#### ECC Chaperons et couvre-poteaux

**ECC060** m Chaperon préfabriqué, en béton.
Chaperon préfabriqué en béton, avec un angle d'inclinaison de 10°, de couleur blanche, en pièces de 500x450x60 mm, avec larmier, pour recouvrement de murs, et ancrage métallique en acier inoxydable sur sa face inférieure; placé avec du mortier de ciment, confectionné sur chantier, avec adjuvant hydrofuge, dosage 1:4, sur lequel on introduit les ancrages métalliques; et jointement entre pièces et, s'il y a lieu, des assemblages avec les murs avec du mortier de joints spécial pour préfabriqués en béton. Comprend le protecteur hydrofuge en base aqueuse, pour traitement superficiel hydrofuge.
Inclut: Préparation de la surface d'appui. Implantation des pièces. Mise en place, aplomb, nivellement et alignement des pièces. Jointoiement et nettoyage. Application en deux couches du traitement superficiel hydrofuge.
Critère pour le métré: Longueur mesurée aux axes, selon documentation graphique du Projet.
Critère pour le mémoire: On mesurera, aux axes, la longueur réellement exécutée selon les spécifications du Projet.

| Code | U | Désignation | Quantité | Prix | Montant |
|---|---|---|---|---|---|
| mt20ahp010o | m | Chaperon préfabriqué en béton, avec un angle d'inclinaison de 10°, de couleur blanche, en pièces de 500x450x60 mm, avec larmier, pour recouvrement de murs, et ancrage métallique en acier inoxydable sur sa face inférieure. (matériau) | 1.1 | 21340.68 | 23474.748 |
| mt08aaa010a | m³ | Eau. (matériau) | 0.006 | 1089.22 | 6.535 |
| mt01arg005a | t | Sable de carrière, pour mortier confectionné sur le chantier. (matériau) | 0.017 | 11641.92 | 197.913 |
| mt08cem000a | kg | Ciment gris en sacs. (matériau) | 4.275 | 79.15 | 338.366 |
| mt08adt010 | kg | Adjuvant hydrofuge pour imperméabilisation des mortiers ou des bétons. (matériau) | 0.086 | 871.37 | 74.938 |
| mt09mcr235 | kg | Mortier de jointoiement pour préfabriqués en béton et en pierre artificielle, constitué de ciment, granulats, pigments et additifs spéciaux. (matériau) | 0.034 | 1793.58 | 60.982 |
| mt28pcs010a | l | Protecteur hydrofuge en base aqueuse, incolore, autonettoyant, repoussant l'eau et la saleté, pour traitement superficiel hydrofuge, à appliquer à la brosse sur surfaces en pierre naturelle ou artificielle. (matériau) | 1.125 | 8231.06 | 9259.943 |
| mq06hor010 | h | Bétonnière électrique avec une capacité de gâchage de 160 l. (matériel) | 0.009 | 1645.24 | 14.807 |
| mo020 | h | Compagnon professionnel III/CP2 construction. (main-d'œuvre) | 0.447 | 1654.86 | 739.722 |
| mo113 | h | Ouvrier d'exécution I/OE1 construction. (main-d'œuvre) | 0.573 | 935.45 | 536.013 |
| % | % | Frais de chantier des unités d'ouvrage | 2 % | 34703.967 | 694.079 |
|  |  | Coûts directs |  |  | 35398.046 |

Déchets:
- pose: mt20ahp010o; facteur de déchet 0.0084
- pose: mt01arg005a Sable de carrière, pour mortier confectionné sur le chantier; facteur de déchet 0.00501329
- pose: mt08cem000a Ciment gris en sacs; facteur de déchet 0.00756
- pose: mt08adt010 Adjuvant hydrofuge pour imperméabilisation des mortiers ou des bétons; facteur de déchet 0.055
- pose: mt09mcr235; facteur de déchet 0.035
- pose: mt28pcs010a; facteur de déchet 0.0390762

## Ressources

**mt20ahp010o** m Chaperon préfabriqué en béton
Données techniques: Coût énergétique 4.229 MJ; Émission de CO2 7.091 kg; Code CED 17 01 01; Masse de l'élément 47.2 kg; Volume 0.031467 m3
Déchets:
- emballage: re170201 Bois. (composant de déchet); quantité 0.015 kg; Code CED 17 02 01; Masse de l'élément 1 kg; Volume 0.000909 m3
- emballage: re170203 Plastique. (composant de déchet); quantité 0.008 kg; Code CED 17 02 03; Masse de l'élément 1 kg; Volume 0.001667 m3

**mt08aaa010a** m³ Eau
Données techniques: Coût énergétique 60.000 MJ; Émission de CO2 30.000 kg

**mt01arg005a** t Sable de carrière, pour mortier confectionné sur le chantier
Données techniques: Coût énergétique 75.000 MJ; Émission de CO2 4.000 kg; Code CED 01 04 08; Masse de l'élément 1000 kg; Volume 0.666667 m3

**mt08cem000a** kg Ciment gris en sacs
Données techniques: Coût énergétique 7.150 MJ; Émission de CO2 0.904 kg; Code CED 17 01 01; Masse de l'élément 1 kg; Volume 0.000667 m3
Déchets:
- emballage: re150101 Emballages en papier et en carton. (composant de déchet); quantité 0.014 kg; Code CED 15 01 01; Masse de l'élément 1 kg; Volume 0.001333 m3
- emballage: re170201 Bois; quantité 0.001 kg
- emballage: re170203 Plastique; quantité 0.003 kg

**mt08adt010** kg Adjuvant hydrofuge pour imperméabilisation des mortiers ou des bétons
Données techniques: Coût énergétique 71.130 MJ; Émission de CO2 2.824 kg; Code CED 17 09 04; Masse de l'élément 1 kg; Volume 0.000667 m3
Déchets:
- emballage: re170203 Plastique; quantité 0.032 kg

**mt09mcr235** kg Mortier de jointoiement pour préfabriqués en béton et en pierre artificielle
Données techniques: Coût énergétique 7.958 MJ; Émission de CO2 0.580 kg; Code CED 17 09 04; Masse de l'élément 1 kg; Volume 0.000667 m3
Déchets:
- emballage: re150101 Emballages en papier et en carton; quantité 0.021 kg
- emballage: re170201 Bois; quantité 0.006 kg
- emballage: re170203 Plastique; quantité 0.009 kg

**mt28pcs010a** l Protecteur hydrofuge en base aqueuse
Données techniques: Coût énergétique 0.564 MJ; Émission de CO2 0.029 kg; Code CED 17 09 04; Masse de l'élément 0.8 kg; Volume 0.000533 m3
Déchets:
- emballage: re150104 Emballages métalliques. (composant de déchet); quantité 0.057 kg; Code CED 15 01 04; Masse de l'élément 1 kg; Volume 0.001667 m3
