# Pièce de finition de façade en acier galvanisé

- Propriété du fichier: CYPE Ingenieros S.A.
- Format: FIEBDC-3/2016
- Logiciel: Générateur de prix de la construction. CYPE Ingenieros, S.A.
- Date: 02/10/2024
- Zone géographique: Sénégal
- Devise: XOF
- Coûts indirects: 3 %
- Frais généraux: 13 %
- Bénéfice: 6 %
- TVA: 18 %

## E Enveloppe et finition extérieure

### EC Éléments complémentaires de façade

#### ECF Finition de façade

**ECF010** m Pièce de finition de façade en acier galvanisé.
Pièce de finition de façade en tôle pliée d'acier galvanisé, épaisseur 1 mm, développement 300 mm et 4 plis; mise en place avec adhésif bitumineux d'application à froid, et scellement des joints entre pièces et, s'il y a lieu, des assemblages avec les murs avec mastic adhésif monocomposant.
Inclut: Implantation des pièces. Découpe des pièces. Mise en place et à l'aplomb, nivellement et alignement. Résolution des rencontres et points singuliers. Scellement des joints et nettoyage.
Critère pour le métré: Longueur mesurée selon documentation graphique du Projet.
Critère pour le mémoire: On mesurera la longueur réellement exécutée selon les spécifications du Projet.

| Code | U | Désignation | Quantité | Prix | Montant |
|---|---|---|---|---|---|
| mt20wwr010 | kg | Adhésif bitumineux d'application à froid, pour tôles métalliques. (matériau) | 0.3 | 5318.45 | 1595.535 |
| mt20rca010ck | m | Pièce de finition de façade en tôle pliée d'acier galvanisé, épaisseur 1 mm, développement 300 mm et 4 plis. (matériau) | 1 | 4728 | 4728.000 |
| mt22www010d | U | Cartouche de 290 ml de mastic adhésif monocomposant, neutre, super-élastique, à base de polymère MS, couleur transparente, avec résistance aux intempéries et aux rayons UV et élongation jusqu'à rupture 750%. (matériau) | 0.2 | 4627.4 | 925.480 |
| mo018 | h | Compagnon professionnel III/CP2 menuisier PVC et métal. (main-d'œuvre) | 0.14 | 1705.96 | 238.834 |
| mo059 | h | Ouvrier professionnel II/OP menuisier PVC et métal. (main-d'œuvre) | 0.14 | 991.93 | 138.870 |
| % | % | Frais de chantier des unités d'ouvrage | 2 % | 7626.719 | 152.534 |
|  |  | Coûts directs |  |  | 7779.253 |

Déchets:
- pose: mt20wwr010 Adhésif bitumineux d'application à froid, pour tôles métalliques; facteur de déchet 0.07
- pose: mt20rca010ck Pièce de finition de façade en tôle pliée d'acier galvanisé, épaisseur 1 mm, développement 300 mm et 4 plis; facteur de déchet 0.0053
- pose: mt22www010d; facteur de déchet 0.06

## Ressources

**mt20wwr010** kg Adhésif bitumineux d'application à froid, pour tôles métalliques
Données techniques: Coût énergétique 56.035 MJ; Émission de CO2 0.662 kg; Code CED 17 03 02; Masse de l'élément 1 kg; Volume 0.001 m3
Déchets:
- emballage: re170203 Plastique. (composant de déchet); quantité 0.04 kg; Code CED 17 02 03; Masse de l'élément 1 kg; Volume 0.001667 m3

**mt20rca010ck** m Pièce de finition de façade en tôle pliée d'acier galvanisé, épaisseur 1 mm, développement 300 mm et 4 plis
Données techniques: Coût énergétique 59.509 MJ; Émission de CO2 6.029 kg; Code CED 17 04 05; Masse de l'élément 2.34 kg; Volume 0.001114 m3
Déchets:
- emballage: re170203 Plastique; quantité 0.008 kg

**mt22www010d** U Cartouche de 290 ml de mastic adhésif monocomposant
Données techniques: Coût énergétique 70.388 MJ; Émission de CO2 3.428 kg; Code CED 17 09 04; Masse de l'élément 0.421 kg; Volume 0.000281 m3
Déchets:
- emballage: re170203 Plastique; quantité 0.1 kg
