# Volet roulant à lames

- Propriété du fichier: CYPE Ingenieros S.A.
- Format: FIEBDC-3/2016
- Logiciel: Générateur de prix de la construction. CYPE Ingenieros, S.A.
- Date: 02/10/2024
- Zone géographique: Sénégal
- Devise: XOF
- Coûts indirects: 3 %
- Frais généraux: 13 %
- Bénéfice: 6 %
- TVA: 18 %

## E Enveloppe et finition extérieure

### EF Fermetures et protections solaires

#### EFV Volets

**EFV010** m² Volet roulant à lames.
Volet roulant à lames en PVC de 45 mm de hauteur, couleur blanche, enfilées sur des anneaux en tôle ou avec un fil en acier galvanisé, équipé d'un axe, de disques de coupe, de capsules et de tous ses accessoires, à actionnement manuel par sangle et enrouleur, dans un coffre de volet déjà réalisé.
Inclut: Introduction du volet roulant par les profilés guides sur toute la longueur de ceux-ci. Emboîtement de l'axe du rouleau dans les supports disposés dans le coffre du volet roulant. Fixation de la sangle à la caisse. Enroulement du volet roulant. Fixation de la sangle à l'enrouleur. Mise en place de l'enrouleur dans la boîte correspondante.
Critère pour le métré: Surface du vide à fermer, mesurée selon documentation graphique du Projet.
Critère pour le mémoire: On mesurera, avec les dimensions du vide, la surface réellement exécutée selon les spécifications du Projet.

| Code | U | Désignation | Quantité | Prix | Montant |
|---|---|---|---|---|---|
| mt24per010b | m² | Volet roulant à lames en PVC de 45 mm de hauteur, couleur blanche, équipé d'un axe, de disques, de capsules et de tous ses accessoires, selon NF EN 13659. (matériau) | 1.05 | 18448.37 | 19370.789 |
| mt24per005a | U | Kit de sangle et enrouleur, avec accessoires et appareillage pour actionnement manuel du volet roulant. (matériau) | 1 | 13121.17 | 13121.170 |
| mo011 | h | Compagnon professionnel III/CP2 monteur. (main-d'œuvre) | 0.166 | 1730.31 | 287.231 |
| mo080 | h | Ouvrier professionnel II/OP monteur. (main-d'œuvre) | 0.166 | 990.05 | 164.348 |
| % | % | Frais de chantier des unités d'ouvrage | 2 % | 32943.538 | 658.871 |
|  |  | Coûts directs |  |  | 33602.409 |

## Ressources

**mt24per010b** m² Volet roulant à lames en PVC de 45 mm de hauteur
Données techniques: Coût énergétique 113.914 MJ; Émission de CO2 8.741 kg
Déchets:
- emballage: re170203 Plastique. (composant de déchet); quantité 0.065 kg; Code CED 17 02 03; Masse de l'élément 1 kg; Volume 0.001667 m3
- emballage: re170604 Matériaux d'isolation distincts de ceux spécifiés dans les codes 17 06 01 et 17 06 03. (composant de déchet); quantité 0.013 kg; Code CED 17 06 04; Masse de l'élément 1 kg; Volume 0.001667 m3
