# Arrêt supérieur de la rencontre entre le plancher et le mur rideau

- Propriété du fichier: CYPE Ingenieros S.A.
- Format: FIEBDC-3/2016
- Logiciel: Générateur de prix de la construction. CYPE Ingenieros, S.A.
- Date: 15/04/2024
- Zone géographique: Sénégal
- Devise: XOF
- Coûts indirects: 3 %
- Frais généraux: 13 %
- Bénéfice: 6 %
- TVA: 18 %

## E Enveloppe et finition extérieure

### EL Façades légères

#### ELR Murs rideaux

**ELR030** m Arrêt supérieur de la rencontre entre le plancher et le mur rideau.
Arrêt supérieur de rencontre de plancher avec un mur rideau, formé d'une moulure en tôle d'acier galvanisé de 1,5 mm d'épaisseur et 200 mm de développement, pour couvrir les ancrages des planchers et servir de support à la base de revêtement. Comprend la fermeture d'étanchéité avec membrane d'étanchéité en caoutchouc synthétique EPDM de 2 mm d'épaisseur, appliquée à froid et fixée au support avec un adhésif de contact, les vis en acier galvanisé et la réalisation d'un joint périphérique entre la tôle et le mur, avec séparateur en EPDM et silicone.
Inclut: Nettoyage de la surface support. Implantation et fixation par vissage de la tôle sur la plancher. Application de l'adhésif. Mise en place de l'imperméabilisation. Scellement des joints et nettoyage final.
Critère pour le métré: Longueur mesurée selon documentation graphique du Projet.
Critère pour le mémoire: On mesurera la longueur réellement exécutée selon les spécifications du Projet.

| Code | U | Désignation | Quantité | Prix | Montant |
|---|---|---|---|---|---|
| mt15dra025 | kg | Adhésif de néoprène, pour l'union des membranes d'EPDM au support. (matériau) | 1.1 | 10955.5 | 12051.050 |
| mt15dra020c | m² | Membrane de caoutchouc EPDM, type II, NF EN 13956, épaisseur 2 mm, masse nominale 2,28 kg/m². (matériau) | 0.5 | 24644.84 | 12322.420 |
| mt25mco100a | m | Tôle pliée en acier galvanisé, de 1,5 mm d'épaisseur et 200 mm de développement. (matériau) | 1.05 | 2626.59 | 2757.920 |
| mo049 | h | Compagnon professionnel III/CP2 monteur de murs rideaux. (main-d'œuvre) | 0.822 | 1700.48 | 1397.795 |
| mo096 | h | Ouvrier professionnel II/OP monteur de murs rideaux. (main-d'œuvre) | 0.822 | 972.98 | 799.790 |
| % | % | Frais de chantier des unités d'ouvrage | 2 % | 29328.975 | 586.580 |
|  |  | Coûts directs |  |  | 29915.555 |

Déchets:
- pose: mt15dra025 Adhésif de néoprène, pour l'union des membranes d'EPDM au support; facteur de déchet 0.03
- pose: mt15dra020c Membrane de caoutchouc EPDM, type II, NF EN 13956, épaisseur 2 mm, masse nominale 2,28 kg/m²; facteur de déchet 0.035
- pose: mt25mco100a Tôle pliée en acier galvanisé, de 1,5 mm d'épaisseur et 200 mm de développement; facteur de déchet 0.01205

## Ressources

**mt15dra025** kg Adhésif de néoprène, pour l'union des membranes d'EPDM au support
Données techniques: Coût énergétique 120.000 MJ; Émission de CO2 2.960 kg; Code CED 17 02 03; Masse de l'élément 1 kg; Volume 0.001667 m3

**mt15dra020c** m² Membrane de caoutchouc EPDM, type II, NF EN 13956, épaisseur 2 mm, masse nominale 2,28 kg/m²
Données techniques: Coût énergétique 209.337 MJ; Émission de CO2 9.160 kg; Code CED 17 02 03; Masse de l'élément 2.28 kg; Volume 0.0038 m3
Déchets:
- emballage: re170203 Plastique. (composant de déchet); quantité 0.07 kg; Code CED 17 02 03; Masse de l'élément 1 kg; Volume 0.001667 m3

**mt25mco100a** m Tôle pliée en acier galvanisé, de 1,5 mm d'épaisseur et 200 mm de développement
Données techniques: Coût énergétique 59.364 MJ; Émission de CO2 6.022 kg; Code CED 17 04 05; Masse de l'élément 2.34 kg; Volume 0.001114 m3
Déchets:
- emballage: re170203 Plastique; quantité 0.007 kg
