# Démontage d'une verrière à plaques translucides

- Propriété du fichier: CYPE Ingenieros S.A.
- Format: FIEBDC-3/2016
- Logiciel: Générateur de prix de la construction. CYPE Ingenieros, S.A.
- Date: 15/04/2024
- Zone géographique: Sénégal
- Devise: XOF
- Coûts indirects: 3 %
- Frais généraux: 13 %
- Bénéfice: 6 %
- TVA: 18 %

## E Enveloppe et finition extérieure

### EM Menuiseries extérieures

#### EMD Dépose

**EMD120** m² Démontage d'une verrière à plaques translucides.
Démontage de plaques translucides d'une verrière à deux pans de moins de 3 m de portée maximale, avec moyens manuels, sans affecter la stabilité des éléments constructifs contigus, et chargement manuel dans le camion ou la benne.
Inclut: Démontage de l'élément. Retrait et stockage du matériau démonté. Nettoyage des restes d'ouvrage. Chargement manuel du matériau démonté et des restes d'ouvrage dans le camion ou la benne.
Critère pour le métré: Surface mesurée selon documentation graphique du Projet.
Critère pour le mémoire: On mesurera la surface réellement démontée selon les spécifications du Projet.

| Code | U | Désignation | Quantité | Prix | Montant |
|---|---|---|---|---|---|
| mo113 | h | Ouvrier d'exécution I/OE1 construction. (main-d'œuvre) | 0.226 | 935.45 | 211.412 |
| % | % | Frais de chantier des unités d'ouvrage | 2 % | 211.412 | 4.228 |
|  |  | Coûts directs |  |  | 215.640 |

Déchets:
- démolition: ruo170203 Plastique. (composant de déchet); quantité 7.2 kg; Code CED 17 02 03; Masse de l'élément 1 kg; Volume 0.001667 m3
