# Système "VELUX" de fenêtre avec coupole en verre pour toiture terrasse

- Propriété du fichier: CYPE Ingenieros S.A.
- Format: FIEBDC-3/2016
- Logiciel: Générateur de prix de la construction. CYPE Ingenieros, S.A.
- Date: 02/10/2024
- Zone géographique: Sénégal
- Devise: XOF
- Coûts indirects: 3 %
- Frais généraux: 13 %
- Bénéfice: 6 %
- TVA: 18 %

## E Enveloppe et finition extérieure

### EM Menuiseries extérieures

#### EMF Fenêtres de toit

**EMF050** U Système "VELUX" de fenêtre avec coupole en verre pour toiture terrasse.
Fenêtre pour toiture terrasse, modèle CVP 060060 0073U "VELUX", ouvrante avec ouverture par projection à actionnement manuel jusqu'à 15 cm à l'aide d'une barre télescopique, de 60x60 cm, cadre et vantail en PVC, couleur blanche, avec isolation intérieure en polystyrène, coupole extérieure en verre trempé de 6 mm d'épaisseur, parabolique, ISU 1093, double vitrage intérieur isolant de sécurité (73Q) (vitrage intérieur feuilleté de 3+3 mm, lame d'air remplie de gaz argon de 14,5 mm, vitrage extérieur Float de 4 mm avec recouvrement isolant et séparateur en acier inoxydable).
Critère d'évaluation économique: Le prix ne comprend pas le support.
Inclut: Implantation. Présentation, aplomb et nivellement du cadre. Fixation du cadre au vide laissé dans le plancher. Scellement des joints périphériques. Mise en place et fixation de la coupole sur le cadre.
Critère pour le métré: Nombre d'unités prévues, selon documentation graphique du Projet.
Critère pour le mémoire: On mesurera le nombre d'unités réellement exécutées selon les spécifications du Projet.

| Code | U | Désignation | Quantité | Prix | Montant |
|---|---|---|---|---|---|
| mt24vqp013a | U | Fenêtre pour toiture terrasse, modèle CVP 060060 0073U "VELUX", ouvrante avec ouverture par projection à actionnement manuel jusqu'à 15 cm à l'aide d'une barre télescopique, de 60x60 cm, cadre et vantail en PVC, couleur blanche, avec isolation intérieure en polystyrène, coupole extérieure en verre trempé de 6 mm d'épaisseur, parabolique, ISU 1093, double vitrage intérieur isolant de sécurité (73Q) (vitrage intérieur feuilleté de 3+3 mm, lame d'air remplie de gaz argon de 14,5 mm, vitrage extérieur Float de 4 mm avec recouvrement isolant et séparateur en acier inoxydable). (matériau) | 1 | 894864.03 | 894864.030 |
| mo011 | h | Compagnon professionnel III/CP2 monteur. (main-d'œuvre) | 1.936 | 1730.31 | 3349.880 |
| mo080 | h | Ouvrier professionnel II/OP monteur. (main-d'œuvre) | 0.968 | 990.05 | 958.368 |
| % | % | Frais de chantier des unités d'ouvrage | 2 % | 899172.278 | 17983.446 |
|  |  | Coûts directs |  |  | 917155.724 |

## Ressources

**mt24vqp013a** U Fenêtre pour toiture terrasse
Données techniques: Coût énergétique 693.179 MJ; Émission de CO2 69.633 kg
Déchets:
- emballage: re170203 Plastique. (composant de déchet); quantité 0.143 kg; Code CED 17 02 03; Masse de l'élément 1 kg; Volume 0.001667 m3
- emballage: re170604 Matériaux d'isolation distincts de ceux spécifiés dans les codes 17 06 01 et 17 06 03. (composant de déchet); quantité 0.029 kg; Code CED 17 06 04; Masse de l'élément 1 kg; Volume 0.001667 m3
