# Blanchissement traditionnel à la chaux sur parement extérieur

- Propriété du fichier: CYPE Ingenieros S.A.
- Format: FIEBDC-3/2016
- Logiciel: Générateur de prix de la construction. CYPE Ingenieros, S.A.
- Date: 15/04/2024
- Zone géographique: Sénégal
- Devise: XOF
- Coûts indirects: 3 %
- Frais généraux: 13 %
- Bénéfice: 6 %
- TVA: 18 %

## E Enveloppe et finition extérieure

### EP Peintures

#### EPC Peintures naturelles à la chaux

**EPC010** m² Blanchissement traditionnel à la chaux sur parement extérieur.
Blanchissement traditionnel à la chaux avec trois couches de lait fluide, type CL 90-S ML, à base de chaux aérienne hydratée, avec un rapport eau/chaux de 2,7 dosé en poids et 300 kg/m³ de chaux, sur parement extérieur de mortier de chaux, pierre ou brique.
Critère d'évaluation économique: Le prix comprend la protection des éléments du contour qui pourraient être affectés pendant les travaux et la résolution des points singuliers.
Inclut: Préparation et nettoyage préalable du support. Application d'une couche de fond. Application de deux couches de finition.
Critère pour le métré: Surface mesurée selon documentation graphique du Projet, avec le même critère que le support de base.
Critère pour le mémoire: On mesurera la surface réellement exécutée selon les spécifications du Projet, avec le même critère que le support de base.

| Code | U | Désignation | Quantité | Prix | Montant |
|---|---|---|---|---|---|
| mt08cal011a | kg | Chaux aérienne hydratée, type CL 90-S, selon NF EN 459-1, en sacs. (matériau) | 1.8 | 316.96 | 570.528 |
| mt08aaa010a | m³ | Eau. (matériau) | 0.005 | 1089.22 | 5.446 |
| mo038 | h | Compagnon professionnel III/CP2 peintre. (main-d'œuvre) | 0.084 | 1654.86 | 139.008 |
| mo076 | h | Ouvrier professionnel II/OP peintre. (main-d'œuvre) | 0.084 | 972.98 | 81.730 |
| % | % | Frais de chantier des unités d'ouvrage | 2 % | 796.712 | 15.934 |
|  |  | Coûts directs |  |  | 812.646 |

Déchets:
- pose: mt08cal011a Chaux aérienne hydratée, type CL 90-S, selon NF EN 459-1, en sacs; facteur de déchet 0.042

## Ressources

**mt08cal011a** kg Chaux aérienne hydratée, type CL 90-S, selon NF EN 459-1, en sacs
Données techniques: Coût énergétique 5.019 MJ; Émission de CO2 0.227 kg; Code CED 17 09 04; Masse de l'élément 1 kg; Volume 0.000667 m3
Déchets:
- emballage: re150101 Emballages en papier et en carton. (composant de déchet); quantité 0.009 kg; Code CED 15 01 01; Masse de l'élément 1 kg; Volume 0.001333 m3
- emballage: re170203 Plastique. (composant de déchet); quantité 0.002 kg; Code CED 17 02 03; Masse de l'élément 1 kg; Volume 0.001667 m3

**mt08aaa010a** m³ Eau
Données techniques: Coût énergétique 60.000 MJ; Émission de CO2 30.000 kg
