# Retrait d'un pare-vapeur de toiture terrasse

- Propriété du fichier: CYPE Ingenieros S.A.
- Format: FIEBDC-3/2016
- Logiciel: Générateur de prix de la construction. CYPE Ingenieros, S.A.
- Date: 15/04/2024
- Zone géographique: Sénégal
- Devise: XOF
- Coûts indirects: 3 %
- Frais généraux: 13 %
- Bénéfice: 6 %
- TVA: 18 %

## E Enveloppe et finition extérieure

### ET Couvertures de toitures terrasses

#### ETD Démolitions

**ETD180** m² Retrait d'un pare-vapeur de toiture terrasse.
Retrait d'un pare-vapeur de toiture plate, avec des moyens manuels, et chargement manuel dans le camion ou la benne.
Inclut: Retrait de l'élément. Entassement du matériau retiré. Nettoyage des restes d'ouvrage. Chargement manuel du matériau retiré et des restes d'ouvrage dans le camion ou la benne.
Critère pour le métré: Surface mesurée selon documentation graphique du Projet.
Critère pour le mémoire: On mesurera la surface réellement démontée selon les spécifications du Projet.

| Code | U | Désignation | Quantité | Prix | Montant |
|---|---|---|---|---|---|
| mo113 | h | Ouvrier d'exécution I/OE1 construction. (main-d'œuvre) | 0.059 | 935.45 | 55.192 |
| % | % | Frais de chantier des unités d'ouvrage | 2 % | 55.192 | 1.104 |
|  |  | Coûts directs |  |  | 56.296 |

Déchets:
- démolition: ruo170302 Mélanges bitumineux distincts de ceux spécifiés dans le code 17 03 01. (composant de déchet); quantité 3 kg; Code CED 17 03 02; Masse de l'élément 1 kg; Volume 0.001 m3
