# Rencontre de toiture terrasse chaude, inaccessible avec un écoulement. Imperméabilisation avec des membranes de polyoléfines

- Propriété du fichier: CYPE Ingenieros S.A.
- Format: FIEBDC-3/2016
- Logiciel: Générateur de prix de la construction. CYPE Ingenieros, S.A.
- Date: 15/04/2024
- Zone géographique: Sénégal
- Devise: XOF
- Coûts indirects: 3 %
- Frais généraux: 13 %
- Bénéfice: 6 %
- TVA: 18 %

## E Enveloppe et finition extérieure

### ET Couvertures de toitures terrasses

#### ETI Points singuliers

**ETI300** U Rencontre de toiture terrasse chaude, inaccessible avec un écoulement. Imperméabilisation avec des membranes de polyoléfines.
Rencontre en toiture terrasse chaude, accessible, avec revêtement de sol fixe, type conventionnelle avec écoulement à sortie verticale, en réalisant un rabaissement dans le support autour de l'écoulement, dans lequel on recevra l'imperméabilisation constituée de: pièce de renfort de 0,5x0,5 m de surface avec membrane d'étanchéité souple type EVAC, composée d'une double feuille de polyoléfine thermoplastique avec acétate de vinyle éthylène, avec les deux faces revêtues de fibres de polyester non tissées, de 0,52 mm d'épaisseur et 335 g/m², fixée au support sur toute sa surface avec du mortier-colle amélioré, déformable et thixotropique, C2 TE S1, et mise en place de bouche d'écoulement de PVC, à sortie verticale, de 80 mm de diamètre, intégralement adhérée à la pièce de renfort précédente avec un mortier-colle.
Inclut: Réalisation d'un abaissement du support autour de l'écoulement. Nettoyage et préparation de la surface. Mise en place de la pièce de renfort avec un mortier-colle. Mise en place de l'écoulement.
Critère pour le métré: Nombre d'unités prévues, selon documentation graphique du Projet.
Critère pour le mémoire: On mesurera le nombre d'unités réellement exécutées selon les spécifications du Projet.

| Code | U | Désignation | Quantité | Prix | Montant |
|---|---|---|---|---|---|
| mt09mcm060a | kg | Mortier-colle amélioré, C2 TE S1, selon NF EN 12004, déformable, avec résistance au glissement et temps ouvert allongé, couleur grise, à base de ciment, granulats de granulométrie fine, résines synthétiques et additifs spéciaux, avec propriétés thixotropiques et à durcissement sans retrait. (matériau) | 1 | 602.23 | 602.230 |
| mt15rev011a | m² | Membrane d'étanchéité souple type EVAC, composée d'une double feuille de polyoléfine thermoplastique avec acétate de vinyle éthylène, avec les deux faces revêtues de fibres de polyester non tissées, de 0,52 mm d'épaisseur et 335 g/m², selon NF EN 13956. (matériau) | 0.25 | 11473.55 | 2868.388 |
| mt15dan100ya | U | Bouche d'écoulement de PVC, à sortie verticale, de 80 mm de diamètre. (matériau) | 1 | 8324.57 | 8324.570 |
| mo029 | h | Compagnon professionnel III/CP2 poseur de membranes d'étanchéité. (main-d'œuvre) | 0.368 | 1654.86 | 608.988 |
| mo067 | h | Ouvrier professionnel II/OP poseur de membranes d'étanchéité. (main-d'œuvre) | 0.368 | 972.98 | 358.057 |
| mo008 | h | Compagnon professionnel III/CP2 plombier. (main-d'œuvre) | 0.394 | 1700.48 | 669.989 |
| % | % | Frais de chantier des unités d'ouvrage | 2 % | 13432.222 | 268.644 |
|  |  | Coûts directs |  |  | 13700.866 |

Déchets:
- pose: mt09mcm060a; facteur de déchet 0.07
- pose: mt15rev011a; facteur de déchet 0.035

## Ressources

**mt09mcm060a** kg Mortier-colle amélioré
Données techniques: Coût énergétique 3.871 MJ; Émission de CO2 0.344 kg; Code CED 17 09 04; Masse de l'élément 1 kg; Volume 0.000667 m3
Déchets:
- emballage: re170203 Plastique. (composant de déchet); quantité 0.003 kg; Code CED 17 02 03; Masse de l'élément 1 kg; Volume 0.001667 m3

**mt15rev011a** m² Membrane d'étanchéité souple type EVAC
Données techniques: Coût énergétique 39.236 MJ; Émission de CO2 1.948 kg; Code CED 17 02 03; Masse de l'élément 0.335 kg; Volume 0.000558 m3
Déchets:
- emballage: re170203 Plastique; quantité 0.07 kg
