# Point singulier pour toiture inclinée en fibrociment sans amiante

- Propriété du fichier: CYPE Ingenieros S.A.
- Format: FIEBDC-3/2016
- Logiciel: Générateur de prix de la construction. CYPE Ingenieros, S.A.
- Date: 15/04/2024
- Zone géographique: Sénégal
- Devise: XOF
- Coûts indirects: 3 %
- Frais généraux: 13 %
- Bénéfice: 6 %
- TVA: 18 %

## E Enveloppe et finition extérieure

### EU Couvertures de toitures inclinées

#### EUM Plaques de fibrociment

**EUM020** m Point singulier pour toiture inclinée en fibrociment sans amiante.
Rencontre latérale du versant avec le parement vertical pour toiture inclinée avec une pente supérieure à 10%, avec des pièces de faîtière-arêtier angulaire de 90° à bords plats, de 200 mm de largeur de l'aile et 1200 mm de longueur, couleur grise, pour toiture en fibrociment sans amiante, avec accessoires de fixation, placées sur les plaques de la rencontre avec le parement, avec un recouvrement minimum de 10 cm. Comprend les accessoires de fixation des pièces aux plaques et la pièce de finition de façade en tôle pliée en acier galvanisé, mise en place dans la saignée du parement avec du mortier de ciment M-10 et recouvert sur la pièce.
Inclut: Implantation et mise en place des pièces d'arrêt sur les plaques de toiture. Fixation des pièces aux plaques.
Critère pour le métré: Longueur mesurée en grandeur réelle, selon documentation graphique du Projet.
Critère pour le mémoire: On mesurera, en grandeur réelle, la longueur réellement exécutée selon les spécifications du Projet.

| Code | U | Désignation | Quantité | Prix | Montant |
|---|---|---|---|---|---|
| mt13eur020d | U | Faîtière-arêtier angulaire de 90° à bords plats, de 200 mm de largeur de l'aile et 1200 mm de longueur, couleur grise, pour toiture en fibrociment sans amiante, avec accessoires de fixation. Selon NF EN 494. (matériau) | 0.909 | 13987.37 | 12714.519 |
| mt09mor010e | m³ | Mortier de ciment CEM II/B-P 32,5 N type M-10, confectionné sur site avec 380 kg/m³ de ciment et une proportion en volume 1/4. (matériau) | 0.01 | 96795.05 | 967.951 |
| mt20rca010bb | m | Pièce de finition de façade en tôle pliée d'acier galvanisé, épaisseur 0,8 mm, développement 150 mm et 3 plis. (matériau) | 1.1 | 4410.04 | 4851.044 |
| mt15sja020a | U | Cartouche de mastic de polyuréthane, de 310 cm³. (matériau) | 0.17 | 6140.18 | 1043.831 |
| mo051 | h | Compagnon professionnel III/CP2 monteur de parois industrielles. (main-d'œuvre) | 0.421 | 1700.48 | 715.902 |
| mo098 | h | Ouvrier professionnel II/OP monteur de parois industrielles. (main-d'œuvre) | 0.23 | 972.98 | 223.785 |
| % | % | Frais de chantier des unités d'ouvrage | 2 % | 20517.032 | 410.341 |
|  |  | Coûts directs |  |  | 20927.373 |

Déchets:
- pose: mt13eur020d; facteur de déchet 0.0248
- pose: mt09mor010e; facteur de déchet 0.0036
- pose: mt20rca010bb Pièce de finition de façade en tôle pliée d'acier galvanisé, épaisseur 0,8 mm, développement 150 mm et 3 plis; facteur de déchet 0.00530021
- pose: mt15sja020a Cartouche de mastic de polyuréthane, de 310 cm³; facteur de déchet 0.06

## Ressources

**mt13eur020d** U Faîtière-arêtier angulaire de 90° à bords plats
Données techniques: Coût énergétique 5.277 MJ; Émission de CO2 1.724 kg; Code CED 17 01 01; Masse de l'élément 9.9 kg; Volume 0.0066 m3
Déchets:
- emballage: re170201 Bois. (composant de déchet); quantité 0.001 kg; Code CED 17 02 01; Masse de l'élément 1 kg; Volume 0.000909 m3
- emballage: re170203 Plastique. (composant de déchet); quantité 0.05 kg; Code CED 17 02 03; Masse de l'élément 1 kg; Volume 0.001667 m3

**mt09mor010e** m³ Mortier de ciment CEM II/B-P 32,5 N type M-10
Données techniques: Coût énergétique 3724.000 MJ; Émission de CO2 323.000 kg; Code CED 17 01 01; Masse de l'élément 1900 kg; Volume 1.266667 m3

**mt20rca010bb** m Pièce de finition de façade en tôle pliée d'acier galvanisé, épaisseur 0,8 mm, développement 150 mm et 3 plis
Données techniques: Coût énergétique 24.269 MJ; Émission de CO2 2.435 kg; Code CED 17 04 05; Masse de l'élément 0.936 kg; Volume 0.000446 m3
Déchets:
- emballage: re170203 Plastique; quantité 0.008 kg

**mt15sja020a** U Cartouche de mastic de polyuréthane, de 310 cm³
Données techniques: Coût énergétique 67.793 MJ; Émission de CO2 3.302 kg; Code CED 17 09 04; Masse de l'élément 0.403 kg; Volume 0.000269 m3
Déchets:
- emballage: re170203 Plastique; quantité 0.1 kg
