# Couverture de plaques bitumées

- Propriété du fichier: CYPE Ingenieros S.A.
- Format: FIEBDC-3/2016
- Logiciel: Générateur de prix de la construction. CYPE Ingenieros, S.A.
- Date: 15/04/2024
- Zone géographique: Sénégal
- Devise: XOF
- Coûts indirects: 3 %
- Frais généraux: 13 %
- Bénéfice: 6 %
- TVA: 18 %

## E Enveloppe et finition extérieure

### EU Couvertures de toitures inclinées

#### EUO Plaques ondulées bitumées

**EUO010** m² Couverture de plaques bitumées.
Couverture de plaques bitumées 10 ondes, de profil ondulé et couleur noire, à base de fibres minérales et végétales saturées avec une émulsion bitumineuse à températures élevées, mises en place avec un recouvrement de la plaque supérieure de 250 mm et un recouvrement latéral de deux ondes et fixées mécaniquement sur support continu en béton, sur une toiture inclinée, avec une pente de 10% à 15%. Comprend les accessoires de fixation des plaques.
Critère d'évaluation économique: Le prix ne comprend ni la surface support ni les points singuliers et les pièces spéciales de la couverture.
Inclut: Implantation des plaques par versant. Découpe, préparation et mise en place des plaques. Fixation mécanique des plaques.
Critère pour le métré: Surface mesurée en grandeur nature, selon documentation graphique du Projet.
Critère pour le mémoire: On mesurera, en grandeur réelle, la surface réellement exécutée selon les spécifications du Projet.

| Code | U | Désignation | Quantité | Prix | Montant |
|---|---|---|---|---|---|
| mt13lpo010e | m² | Plaque bitumée 10 ondes, de profil ondulé et couleur noire, à base de fibres minérales et végétales saturées avec une émulsion bitumineuse à températures élevées, selon NF EN 534. (matériau) | 1.14 | 6904.51 | 7871.141 |
| mt13lpo033a | U | Clou, pour fixation sur un support en béton. (matériau) | 6 | 91.25 | 547.500 |
| mo051 | h | Compagnon professionnel III/CP2 monteur de parois industrielles. (main-d'œuvre) | 0.118 | 1700.48 | 200.657 |
| mo098 | h | Ouvrier professionnel II/OP monteur de parois industrielles. (main-d'œuvre) | 0.118 | 972.98 | 114.812 |
| % | % | Frais de chantier des unités d'ouvrage | 2 % | 8734.110 | 174.682 |
|  |  | Coûts directs |  |  | 8908.792 |

Déchets:
- pose: mt13lpo010e; facteur de déchet 0.06

## Ressources

**mt13lpo010e** m² Plaque bitumée 10 ondes
Données techniques: Coût énergétique 146.993 MJ; Émission de CO2 4.443 kg; Code CED 17 03 02; Masse de l'élément 3.179 kg; Volume 0.003179 m3
Déchets:
- emballage: re170201 Bois. (composant de déchet); quantité 0.017 kg; Code CED 17 02 01; Masse de l'élément 1 kg; Volume 0.000909 m3
- emballage: re170203 Plastique. (composant de déchet); quantité 0.005 kg; Code CED 17 02 03; Masse de l'élément 1 kg; Volume 0.001667 m3
