# Pièces spéciales pour toiture inclinée de plaques bitumées

- Propriété du fichier: CYPE Ingenieros S.A.
- Format: FIEBDC-3/2016
- Logiciel: Générateur de prix de la construction. CYPE Ingenieros, S.A.
- Date: 15/04/2024
- Zone géographique: Sénégal
- Devise: XOF
- Coûts indirects: 3 %
- Frais généraux: 13 %
- Bénéfice: 6 %
- TVA: 18 %

## E Enveloppe et finition extérieure

### EU Couvertures de toitures inclinées

#### EUO Plaques ondulées bitumées

**EUO030** U Pièces spéciales pour toiture inclinée de plaques bitumées.
Entrée d'air, de 86x47 cm, pour toiture inclinée, avec une pente supérieure à 10%. Comprend les accessoires de fixation des pièces aux plaques.
Inclut: Implantation et mise en place des pièces spéciales sur les plaques de toiture. Fixation des pièces aux plaques.
Critère pour le métré: Nombre d'unités prévues, selon documentation graphique du Projet.
Critère pour le mémoire: On mesurera le nombre d'unités réellement exécutées selon les spécifications du Projet.

| Code | U | Désignation | Quantité | Prix | Montant |
|---|---|---|---|---|---|
| mt13lpo070a | U | Entrée d'air, de 86x47 cm, pour toiture de plaques bitumées. (matériau) | 1 | 70955.97 | 70955.970 |
| mt13lpo033a | U | Clou, pour fixation sur un support en béton. (matériau) | 12 | 91.25 | 1095.000 |
| mo051 | h | Compagnon professionnel III/CP2 monteur de parois industrielles. (main-d'œuvre) | 0.46 | 1700.48 | 782.221 |
| mo098 | h | Ouvrier professionnel II/OP monteur de parois industrielles. (main-d'œuvre) | 0.23 | 972.98 | 223.785 |
| % | % | Frais de chantier des unités d'ouvrage | 2 % | 73056.976 | 1461.140 |
|  |  | Coûts directs |  |  | 74518.116 |
