# Faux plafond démontable à l'extérieur de lames de bois massif

- Propriété du fichier: CYPE Ingenieros S.A.
- Format: FIEBDC-3/2016
- Logiciel: Générateur de prix de la construction. CYPE Ingenieros, S.A.
- Date: 15/04/2024
- Zone géographique: Sénégal
- Devise: XOF
- Coûts indirects: 3 %
- Frais généraux: 13 %
- Bénéfice: 6 %
- TVA: 18 %

## E Enveloppe et finition extérieure

### EW Revêtements de plafonds

#### EWB Plafonds suspendus non démontables, en bois

**EWB010** m² Faux plafond démontable à l'extérieur de lames de bois massif.
Faux plafond suspendu démontable à l'extérieur, situé à une hauteur inférieure à 4 m, constitué de: OSSATURE: structure métallique en acier galvanisé de profilés T 24 24x33x3700 mm, avec une modulation de 600 mm, suspendus du plafond ou de l'élément porteur horizontal en bois avec des tiges et des crochets tous les 1200 mm et profilés d'écartement encastrés dans les profilés primaires; LAMES DE BOIS: lames de pin sylvestre (Pinus sylvestris), à bords à rainure et languette et cannelures sur la face cachée, finition verni, de 3000x96x16 mm, avec classe d'emploi 1 et 2, selon NF EN 335. Comprend les lambourdes en bois pour arrêt latéral de faux plafond, les fixations pour l'ancrage des profilés et les accessoires de montage.
Inclut: Implantation du niveau final et des axes de l'ossature modulaire. Découpe des tasseaux. Fixation des tasseaux à la surface support. Fixation de l'ossature modulaire au plancher ou à l'élément porteur. Découpe des lames. Fixation des lames. Fixation des lames périmétriques en bois aux tasseaux. Résolution des rencontres et des points singuliers. Réalisation de vides pour la réception d'éventuels éléments d'ancrage et/ou d'installations.
Critère pour le métré: Surface mesurée entre les parements, selon documentation graphique du Projet, sans déduire les trémies pour les installations.
Critère pour le mémoire: On mesurera la surface réellement exécutée selon les spécifications du Projet, sans décompter les trémies pour les installations.

| Code | U | Désignation | Quantité | Prix | Montant |
|---|---|---|---|---|---|
| mt07emr111a | U | Clou, de 4 mm de diamètre et 40 mm de longueur, en acier galvanisé à haute adhérence. (matériau) | 3.5 | 64.44 | 225.540 |
| mt12psg190 | U | Tige d'accroche. (matériau) | 1.3 | 326.97 | 425.061 |
| mt12psg210c | U | Connexion supérieure pour fixer la tige à la suspente, en faux plafonds suspendus. (matériau) | 1.5 | 488.42 | 732.630 |
| mt12psg210b | U | Goupille pour la fixation de la suspente, en faux plafonds suspendus. (matériau) | 1.5 | 36.58 | 54.870 |
| mt12psg210a | U | Attache pour faux plafonds suspendus. (matériau) | 1.5 | 317.16 | 475.740 |
| mt12fpg040hj | m | Profilé primaire T 24 24x33x3700 mm, couleur blanche, en acier galvanisé, selon NF EN 13964. (matériau) | 1.05 | 535.04 | 561.792 |
| mt22www100 | U | Clip en acier galvanisé, pour la fixation des lames en bois en faux-plafonds continus suspendus avec des profilés en T. (matériau) | 12 | 350.21 | 4202.520 |
| mt12fpg070b | m | Profilé d'écartement en U 26/15,5/600 mm, en acier galvanisé. (matériau) | 0.5 | 350.21 | 175.105 |
| mt22bar030a | m² | Lames de pin sylvestre (Pinus sylvestris), à bords à rainure et languette et cannelures sur la face cachée, finition verni, de 3000x96x16 mm, avec classe d'emploi 1 et 2, selon NF EN 335. (matériau) | 1.05 | 22425.81 | 23547.101 |
| mt07mee203cd | m | Tasseau de 28x28 mm de section, en bois de pin maritime (Pinus pinaster), traité en autoclave, avec classe d'emploi 4, selon NF EN 335, finition brossée, avec une humidité inférieure à 20%. (matériau) | 1 | 672.39 | 672.390 |
| mt07emr113ae | U | Vis autoforeuse pour bois, de 3,5 mm de diamètre et 50 mm de longueur, en acier galvanisé avec revêtement en chrome. (matériau) | 2.5 | 50.29 | 125.725 |
| mo015 | h | Compagnon professionnel III/CP2 monteur de faux plafonds en plaques de plâtre. (main-d'œuvre) | 0.697 | 1700.48 | 1185.235 |
| mo082 | h | Ouvrier professionnel II/OP monteur de faux plafonds en plaques de plâtre. (main-d'œuvre) | 0.752 | 972.98 | 731.681 |
| % | % | Frais de chantier des unités d'ouvrage | 2 % | 33115.390 | 662.308 |
|  |  | Coûts directs |  |  | 33777.698 |

Déchets:
- pose: mt12fpg040hj Profilé primaire T 24 24x33x3700 mm, couleur blanche, en acier galvanisé, selon NF EN 13964; facteur de déchet 0.0188
- pose: mt22www100 Clip en acier galvanisé, pour la fixation des lames en bois en faux-plafonds continus suspendus avec des profilés en T; facteur de déchet 0.0039375
- pose: mt12fpg070b Profilé d'écartement en U 26/15,5/600 mm, en acier galvanisé; facteur de déchet 0.0188
- pose: mt22bar030a; facteur de déchet 0.0102863
- pose: mt07mee203cd; facteur de déchet 0.014
- pose: mt07emr113ae Vis autoforeuse pour bois, de 3,5 mm de diamètre et 50 mm de longueur, en acier galvanisé avec revêtement en chrome; facteur de déchet 0.00505263

## Ressources

**mt07emr111a** U Clou, de 4 mm de diamètre et 40 mm de longueur, en acier galvanisé à haute adhérence
Données techniques: Coût énergétique 4.647 MJ; Émission de CO2 0.317 kg
Déchets:
- emballage: re150101 Emballages en papier et en carton. (composant de déchet); quantité 0.09 kg; Code CED 15 01 01; Masse de l'élément 1 kg; Volume 0.001333 m3
- emballage: re170203 Plastique. (composant de déchet); quantité 0.045 kg; Code CED 17 02 03; Masse de l'élément 1 kg; Volume 0.001667 m3

**mt12fpg040hj** m Profilé primaire T 24 24x33x3700 mm, couleur blanche, en acier galvanisé, selon NF EN 13964
Données techniques: Coût énergétique 62.797 MJ; Émission de CO2 1.928 kg; Code CED 17 04 05; Masse de l'élément 0.47 kg; Volume 0.000224 m3
Déchets:
- emballage: re170203 Plastique; quantité 0.005 kg

**mt22www100** U Clip en acier galvanisé, pour la fixation des lames en bois en faux-plafonds continus suspendus avec des profilés en T
Données techniques: Coût énergétique 0.425 MJ; Émission de CO2 0.043 kg; Code CED 17 04 05; Masse de l'élément 0.016 kg; Volume 0.000008 m3
Déchets:
- emballage: re150101 Emballages en papier et en carton; quantité 0.001 kg

**mt12fpg070b** m Profilé d'écartement en U 26/15,5/600 mm, en acier galvanisé
Données techniques: Coût énergétique 44.236 MJ; Émission de CO2 1.361 kg; Code CED 17 04 05; Masse de l'élément 0.33 kg; Volume 0.000157 m3
Déchets:
- emballage: re170203 Plastique; quantité 0.005 kg

**mt22bar030a** m² Lames de pin sylvestre (Pinus sylvestris)
Données techniques: Coût énergétique 642.456 MJ; Émission de CO2 -10.063 kg; Code CED 17 02 01; Masse de l'élément 7.64 kg; Volume 0.006945 m3
Déchets:
- emballage: re170203 Plastique; quantité 0.036 kg

**mt07mee203cd** m Tasseau de 28x28 mm de section
Données techniques: Coût énergétique 27.792 MJ; Émission de CO2 -0.433 kg; Code CED 17 02 01; Masse de l'élément 0.33 kg; Volume 0.0003 m3
Déchets:
- emballage: re170203 Plastique; quantité 0.002 kg

**mt07emr113ae** U Vis autoforeuse pour bois, de 3,5 mm de diamètre et 50 mm de longueur, en acier galvanisé avec revêtement en chrome
Données techniques: Coût énergétique 0.239 MJ; Émission de CO2 0.025 kg; Code CED 17 04 05; Masse de l'élément 0.0095 kg; Volume 0.000005 m3
Déchets:
- emballage: re150101 Emballages en papier et en carton; quantité 0.001 kg
