# Revêtement à effet pierre

- Propriété du fichier: CYPE Ingenieros S.A.
- Format: FIEBDC-3/2016
- Logiciel: Générateur de prix de la construction. CYPE Ingenieros, S.A.
- Date: 15/04/2024
- Zone géographique: Sénégal
- Devise: XOF
- Coûts indirects: 3 %
- Frais généraux: 13 %
- Bénéfice: 6 %
- TVA: 18 %

## E Enveloppe et finition extérieure

### EY Revêtements épais et semi-épais

#### EYP Revêtements plastiques épais

**EYP020** m² Revêtement à effet pierre.
Application manuelle de deux couches de revêtement à effet pierre, couleur blanche, finition mate, texture lisse, la première couche diluée avec 15% d'eau et la suivante diluée avec 5% d'eau ou non diluée, (rendement: 0,11 l/m² chaque couche); application préalable d'une couche d'impression à base de copolymères acryliques en suspension aqueuse, sur parement extérieur en mortier.
Critère d'évaluation économique: Le prix comprend la protection des éléments du contour qui pourraient être affectés pendant les travaux et la résolution des points singuliers.
Inclut: Préparation, nettoyage et ponçage préalable du support. Préparation du mélange. Application d'une couche de fond. Application de deux couches de finition.
Critère pour le métré: Surface mesurée selon documentation graphique du Projet, sans déduire les ouvertures inférieures à 4 m² et en déduisant, dans les ouvertures de surface supérieure à 4 m², l'excès sur 4 m².
Critère pour le mémoire: On mesurera la surface réellement exécutée selon les spécifications du Projet, en déduisant, dans les ouvertures de surface supérieure à 4 m², l'excès sur 4 m².

| Code | U | Désignation | Quantité | Prix | Montant |
|---|---|---|---|---|---|
| mt27pfp010b | l | Impression, à base de copolymères acryliques en suspension aqueuse, pour favoriser la cohésion des supports peu consistants et l'adhérence des peintures. (matériau) | 0.146 | 3906.61 | 570.365 |
| mt27pep010bac | kg | Revêtement à effet pierre pour extérieurs, à base de copolymères acryliques, imperméable à l'eau de pluie et perméable à la vapeur d'eau, couleur Blanco, texture lisse, appliqué à la brosse ou au rouleau. (matériau) | 0.22 | 3755.88 | 826.294 |
| mo038 | h | Compagnon professionnel III/CP2 peintre. (main-d'œuvre) | 0.219 | 1654.86 | 362.414 |
| mo076 | h | Ouvrier professionnel II/OP peintre. (main-d'œuvre) | 0.219 | 972.98 | 213.083 |
| % | % | Frais de chantier des unités d'ouvrage | 2 % | 1972.156 | 39.443 |
|  |  | Coûts directs |  |  | 2011.599 |

Déchets:
- pose: mt27pfp010b; facteur de déchet 0.06
- pose: mt27pep010bac; facteur de déchet 0.055

## Ressources

**mt27pfp010b** l Impression, à base de copolymères acryliques en suspension aqueuse
Données techniques: Coût énergétique 77.907 MJ; Émission de CO2 2.965 kg; Code CED 17 09 04; Masse de l'élément 1.03 kg; Volume 0.000687 m3
Déchets:
- emballage: re150104 Emballages métalliques. (composant de déchet); quantité 0.042 kg; Code CED 15 01 04; Masse de l'élément 1 kg; Volume 0.001667 m3

**mt27pep010bac** kg Revêtement à effet pierre pour extérieurs
Données techniques: Coût énergétique 13.840 MJ; Émission de CO2 0.564 kg; Code CED 08 01 11; Masse de l'élément 1 kg; Volume 0.001111 m3
Déchets:
- emballage: re170203 Plastique. (composant de déchet); quantité 0.032 kg; Code CED 17 02 03; Masse de l'élément 1 kg; Volume 0.001667 m3
