# Bourrelet autocollant, en aluminium

- Propriété du fichier: CYPE Ingenieros S.A.
- Format: FIEBDC-3/2016
- Logiciel: Générateur de prix de la construction. CYPE Ingenieros, S.A.
- Date: 15/04/2024
- Zone géographique: Sénégal
- Devise: XOF
- Coûts indirects: 3 %
- Frais généraux: 13 %
- Bénéfice: 6 %
- TVA: 18 %

## F Aménagements et finitions

### FE Éléments complémentaires de finitions

#### FEP Profilés décoratifs

**FEP060** m Bourrelet autocollant, en aluminium.
Bourrelet autocollant, en aluminium anodisé, avec bande de brosses, de 58 mm de largeur et 15 mm de hauteur. POSE: sur le revêtement et arasé avec la porte.
Inclut: Préparation de la surface support. Implantation. Découpe et préparation. Mise en place et fixation.
Critère pour le métré: Longueur mesurée selon documentation graphique du Projet. Le métré par casses et découpes n'a pas été augmenté, puisque 5% de pièces de plus ont été considérées dans la décomposition.
Critère pour le mémoire: On mesurera la longueur réellement exécutée selon les spécifications du Projet.

| Code | U | Désignation | Quantité | Prix | Montant |
|---|---|---|---|---|---|
| mt18jpc130c | m | Bourrelet autocollant, en aluminium anodisé, avec bande de brosses, de 58 mm de largeur et 15 mm de hauteur, à placer sur le revêtement et arasé avec la porte. (matériau) | 1.05 | 26171.76 | 27480.348 |
| mo023 | h | Compagnon professionnel III/CP2 carreleur en revêtements de sols. (main-d'œuvre) | 0.071 | 1654.86 | 117.495 |
| % | % | Frais de chantier des unités d'ouvrage | 2 % | 27597.843 | 551.957 |
|  |  | Coûts directs |  |  | 28149.800 |

Déchets:
- pose: mt18jpc130c; facteur de déchet 0.024

## Ressources

**mt18jpc130c** m Bourrelet autocollant
Données techniques: Coût énergétique 35.065 MJ; Émission de CO2 2.630 kg; Code CED 17 04 02; Masse de l'élément 0.3 kg; Volume 0.0002 m3
Déchets:
- emballage: re170203 Plastique. (composant de déchet); quantité 0.008 kg; Code CED 17 02 03; Masse de l'élément 1 kg; Volume 0.001667 m3
