# Isolation acoustique au bruit aérien d'une colonne de chute, avec des panneaux

- Propriété du fichier: CYPE Ingenieros S.A.
- Format: FIEBDC-3/2016
- Logiciel: Générateur de prix de la construction. CYPE Ingenieros, S.A.
- Date: 15/04/2024
- Zone géographique: Sénégal
- Devise: XOF
- Coûts indirects: 3 %
- Frais généraux: 13 %
- Bénéfice: 6 %
- TVA: 18 %

## F Aménagements et finitions

### FI Isolations intérieures

#### FIT Conduits et tuyaux

**FIT090** m² Isolation acoustique au bruit aérien d'une colonne de chute, avec des panneaux.
Isolation acoustique au bruit aérien d'une colonne de chute, réalisée avec panneau multicouche, de 73 mm d'épaisseur totale, constitué d'un panneau en laine de roche de 48 mm d'épaisseur revêtu sur chacune de ses faces avec une plaque de plâtre, réalisant avec lui un caisson qui héberge la descente. Comprend le scellement des panneaux.
Inclut: Réalisation du caisson. Scellement des panneaux.
Critère pour le métré: Surface mesurée selon documentation graphique du Projet.
Critère pour le mémoire: On mesurera la surface réellement exécutée selon les spécifications du Projet.

| Code | U | Désignation | Quantité | Prix | Montant |
|---|---|---|---|---|---|
| mt16lrw070a | m² | Panneau multicouche, de 73 mm d'épaisseur totale, constitué d'un panneau en laine de roche de 48 mm d'épaisseur revêtu sur chacune de ses faces avec une plaque de plâtre, pour isolation acoustique des descentes. (matériau) | 1.05 | 37266.02 | 39129.321 |
| mo053 | h | Compagnon professionnel III/CP2 plaquiste. (main-d'œuvre) | 0.525 | 1700.48 | 892.752 |
| mo100 | h | Ouvrier professionnel II/OP plaquiste. (main-d'œuvre) | 0.328 | 972.98 | 319.137 |
| % | % | Frais de chantier des unités d'ouvrage | 2 % | 40341.210 | 806.824 |
|  |  | Coûts directs |  |  | 41148.034 |

Déchets:
- pose: mt16lrw070a; facteur de déchet 0.03

## Ressources

**mt16lrw070a** m² Panneau multicouche
Données techniques: Coût énergétique 498.396 MJ; Émission de CO2 14.199 kg; Code CED 17 06 04; Masse de l'élément 25.29 kg; Volume 0.04215 m3
Déchets:
- emballage: re170203 Plastique. (composant de déchet); quantité 0.034 kg; Code CED 17 02 03; Masse de l'élément 1 kg; Volume 0.001667 m3
