# Amortisseur métallique à ressort, monté sur le sol, socle ou structure

- Propriété du fichier: CYPE Ingenieros S.A.
- Format: FIEBDC-3/2016
- Logiciel: Générateur de prix de la construction. CYPE Ingenieros, S.A.
- Date: 15/04/2024
- Zone géographique: Sénégal
- Devise: XOF
- Coûts indirects: 3 %
- Frais généraux: 13 %
- Bénéfice: 6 %
- TVA: 18 %

## F Aménagements et finitions

### FI Isolations intérieures

#### FIV Amortisseurs et éléments antivibration

**FIV030** U Amortisseur métallique à ressort, monté sur le sol, socle ou structure.
Amortisseur métallique à 6 ressorts, de 260x170x127 mm, de 814 kg de charge minimale et 1900 kg de charge maximale, constitué de 6 ressorts en acier de haute adhérence finition avec peinture époxy couleur bleue, couvercles métalliques fixés avec un double système de sécurité comprenant des pieux internes et un mastic viscoélastique, pièce internes en polyéthylène et base métallique aux deux extrémités avec des orifices ouverts, monté sur le sol, socle ou structure. Comprend les accessoires de montage.
Inclut: Implantation. Mise en place de l'amortisseur.
Critère pour le métré: Nombre d'unités prévues, selon documentation graphique du Projet.
Critère pour le mémoire: On mesurera le nombre d'unités réellement exécutées selon les spécifications du Projet.

| Code | U | Désignation | Quantité | Prix | Montant |
|---|---|---|---|---|---|
| mt16avg050cqc | U | Amortisseur métallique à 6 ressorts, de 260x170x127 mm, de 814 kg de charge minimale et 1900 kg de charge maximale, constitué de 6 ressorts en acier de haute adhérence finition avec peinture époxy couleur bleue, couvercles métalliques fixés avec un double système de sécurité comprenant des pieux internes et un mastic viscoélastique, pièce internes en polyéthylène et base métallique aux deux extrémités avec des orifices ouverts, à monter au sol, sur socle ou sur structure. (matériau) | 1 | 151028.83 | 151028.830 |
| mo011 | h | Compagnon professionnel III/CP2 monteur. (main-d'œuvre) | 0.184 | 1700.48 | 312.888 |
| mo080 | h | Ouvrier professionnel II/OP monteur. (main-d'œuvre) | 0.184 | 972.98 | 179.028 |
| % | % | Frais de chantier des unités d'ouvrage | 2 % | 151520.746 | 3030.415 |
|  |  | Coûts directs |  |  | 154551.161 |

## Ressources

**mt16avg050cqc** U Amortisseur métallique à 6 ressorts
Données techniques: Coût énergétique 0.964 MJ; Émission de CO2 1.518 kg
Déchets:
- emballage: re150101 Emballages en papier et en carton. (composant de déchet); quantité 1.786 kg; Code CED 15 01 01; Masse de l'élément 1 kg; Volume 0.001333 m3
