# Faux plafond démontable de panneaux de laine de bois. Système "KNAUF"

- Propriété du fichier: CYPE Ingenieros S.A.
- Format: FIEBDC-3/2016
- Logiciel: Générateur de prix de la construction. CYPE Ingenieros, S.A.
- Date: 15/04/2024
- Zone géographique: Sénégal
- Devise: XOF
- Coûts indirects: 3 %
- Frais généraux: 13 %
- Bénéfice: 6 %
- TVA: 18 %

## F Aménagements et finitions

### FL Revêtements de plafonds

#### FLB Plafonds suspendus démontables, en bois

**FLB020** m² Faux plafond démontable de panneaux de laine de bois. Système "KNAUF".
Faux plafond suspendu démontable, situé à une hauteur inférieure à 4 m. Système Fibralith "KNAUF", constitué de: OSSATURE: ossature apparente, en acier galvanisé, couleur blanche, avec semelle de 24 mm de largeur, comprenant des profilés primaires et secondaires; PANNEAUX: panneaux légers de laine de bois, gamme Organic, modèle Organic A "KNAUF", de 600x600 mm et 15 mm d'épaisseur, finition Pure, résistance thermique 0,188 m²K/W, conductivité thermique 0,08 W/(mK). Comprend les cornières, les fixations pour l'ancrage des profilés, la visserie pour la fixation des panneaux et les accessoires de montage.
Inclut: Tracé dans les murs du niveau du faux plafond. Nivellement et fixation des profilés périmétriques. Implantation des profilés primaires de l'ossature. Signalisation des points d'ancrage au plancher ou à l'élément support. Nivellement et suspension des profilés primaires et secondaires de l'ossature. Découpe des panneaux. Mise en place des panneaux. Résolution des rencontres et des points singuliers.
Critère pour le métré: Surface mesurée entre les parements, selon documentation graphique du Projet, sans déduire les trémies pour les installations.
Critère pour le mémoire: On mesurera la surface réellement exécutée selon les spécifications du Projet, sans décompter les trémies pour les installations.

| Code | U | Désignation | Quantité | Prix | Montant |
|---|---|---|---|---|---|
| mt16vkk010a | m² | Panneau léger de laine de bois, gamme Organic, modèle Organic A "KNAUF", de 600x600 mm et 15 mm d'épaisseur, finition Pure, selon NF EN 13168, constitué de copeaux de bois de 1,0 mm de diamètre agglomérés avec ciment, résistance thermique 0,188 m²K/W, conductivité thermique 0,08 W/(mK), densité 533,3 kg/m³, coefficient de résistance à la diffusion de la vapeur d'eau 0,4 et Euroclasse B-s1, d0 de réaction au feu selon NF EN 13501-1, pour isolation thermique et acoustique et protection contre les incendies, dans des bâtiments. (matériau) | 1.02 | 19287.91 | 19673.668 |
| mt12pfk060ca | m | Profilé primaire EASY T - 24/38/3700 mm "KNAUF", couleur blanche, en acier galvanisé, selon NF EN 13964. (matériau) | 0.9 | 1707.28 | 1536.552 |
| mt12pfk060ja | m | Profilé secondaire EASY TG - 24/32/600 mm "KNAUF", couleur blanche, en acier galvanisé, selon NF EN 13964. (matériau) | 1.75 | 1707.28 | 2987.740 |
| mt12pfk060ka | m | Profilé secondaire EASY TG - 24/32/1200 mm "KNAUF", couleur blanche, en acier galvanisé, selon NF EN 13964. (matériau) | 0.9 | 1707.28 | 1536.552 |
| mt12pfk050f | m | Cornière EASY L - 25/25/3050 mm "KNAUF", couleur blanche, en acier galvanisé, selon NF EN 13964. (matériau) | 0.8 | 1575.95 | 1260.760 |
| mt12pek050a | U | Attache Nonius "KNAUF", pour faux plafonds suspendus. (matériau) | 0.75 | 337.08 | 252.810 |
| mt12pek050b | U | Goupille Nonius "KNAUF", pour faux plafonds suspendus. (matériau) | 0.75 | 38.87 | 29.153 |
| mt12pek050c | U | Partie supérieure Nonius "KNAUF", 530/630, pour faux plafonds suspendus. (matériau) | 0.75 | 519.1 | 389.325 |
| mt12pek030 | U | Tige d'accroche "KNAUF" de 100 cm. (matériau) | 0.75 | 337.08 | 252.810 |
| mt12psg220 | U | Fixation composée d'une cheville et d'une vis 5x27. (matériau) | 0.75 | 56.3 | 42.225 |
| mo015 | h | Compagnon professionnel III/CP2 monteur de faux plafonds en plaques de plâtre. (main-d'œuvre) | 0.25 | 1700.48 | 425.120 |
| mo082 | h | Ouvrier professionnel II/OP monteur de faux plafonds en plaques de plâtre. (main-d'œuvre) | 0.25 | 972.98 | 243.245 |
| % | % | Frais de chantier des unités d'ouvrage | 2 % | 28629.960 | 572.599 |
|  |  | Coûts directs |  |  | 29202.559 |

Déchets:
- pose: mt16vkk010a; facteur de déchet 0.024
- pose: mt12pfk060ca Profilé primaire EASY T - 24/38/3700 mm "KNAUF", couleur blanche, en acier galvanisé, selon NF EN 13964; facteur de déchet 0.0162207
- pose: mt12pfk060ja Profilé secondaire EASY TG - 24/32/600 mm "KNAUF", couleur blanche, en acier galvanisé, selon NF EN 13964; facteur de déchet 0.0162174
- pose: mt12pfk060ka Profilé secondaire EASY TG - 24/32/1200 mm "KNAUF", couleur blanche, en acier galvanisé, selon NF EN 13964; facteur de déchet 0.0162174
- pose: mt12pfk050f Cornière EASY L - 25/25/3050 mm "KNAUF", couleur blanche, en acier galvanisé, selon NF EN 13964; facteur de déchet 0.016813

## Ressources

**mt16vkk010a** m² Panneau léger de laine de bois
Données techniques: Coût énergétique 85.854 MJ; Émission de CO2 2.164 kg; Code CED 17 06 04; Masse de l'élément 8 kg; Volume 0.013333 m3
Déchets:
- emballage: re170203 Plastique. (composant de déchet); quantité 0.034 kg; Code CED 17 02 03; Masse de l'élément 1 kg; Volume 0.001667 m3

**mt12pfk060ca** m Profilé primaire EASY T - 24/38/3700 mm "KNAUF", couleur blanche, en acier galvanisé, selon NF EN 13964
Données techniques: Coût énergétique 38.988 MJ; Émission de CO2 1.201 kg; Code CED 17 04 05; Masse de l'élément 0.29 kg; Volume 0.000138 m3
Déchets:
- emballage: re170203 Plastique; quantité 0.006 kg

**mt12pfk060ja** m Profilé secondaire EASY TG - 24/32/600 mm "KNAUF", couleur blanche, en acier galvanisé, selon NF EN 13964
Données techniques: Coût énergétique 31.033 MJ; Émission de CO2 0.958 kg; Code CED 17 04 05; Masse de l'élément 0.23 kg; Volume 0.00011 m3
Déchets:
- emballage: re170203 Plastique; quantité 0.006 kg

**mt12pfk060ka** m Profilé secondaire EASY TG - 24/32/1200 mm "KNAUF", couleur blanche, en acier galvanisé, selon NF EN 13964
Données techniques: Coût énergétique 31.033 MJ; Émission de CO2 0.958 kg; Code CED 17 04 05; Masse de l'élément 0.23 kg; Volume 0.00011 m3
Déchets:
- emballage: re170203 Plastique; quantité 0.006 kg

**mt12pfk050f** m Cornière EASY L - 25/25/3050 mm "KNAUF", couleur blanche, en acier galvanisé, selon NF EN 13964
Données techniques: Coût énergétique 31.021 MJ; Émission de CO2 0.958 kg; Code CED 17 04 05; Masse de l'élément 0.23 kg; Volume 0.00011 m3
Déchets:
- emballage: re170203 Plastique; quantité 0.005 kg
