# Réalisation d'une ouverture dans un plafond suspendu

- Propriété du fichier: CYPE Ingenieros S.A.
- Format: FIEBDC-3/2016
- Logiciel: Générateur de prix de la construction. CYPE Ingenieros, S.A.
- Date: 29/08/2025
- Zone géographique: Sénégal
- Devise: XOF
- Coûts indirects: 3 %
- Frais généraux: 13 %
- Bénéfice: 6 %
- TVA: 18 %

## F Aménagements et finitions

### FL Revêtements de plafonds

#### FLD Démolition

**FLD030** m² Réalisation d'une ouverture dans un plafond suspendu.
Réalisation d'une ouverture dans un plafond suspendu continu en plâtre, situé à une hauteur inférieure à 4 m, pour la mise en place d'un luminaire, de conduits, de grilles, d'éclairages encastrés ou de tout autre élément, avec des moyens manuels, sans affecter la stabilité de l'élément, et chargement manuel dans le camion ou la benne.
Critère d'évaluation économique: Le prix comprend la découpe préalable du contour de l'ouverture, mais il ne comprend pas le montage et le démontage de l'échafaudage.
Inclut: Implantation de la trémie dans le faux plafond. Découpe du contour de l'ouverture. Démolition de l'élément. Fragmentation des décombres en pièces maniables. Retrait et stockage des décombres. Nettoyage des restes d'ouvrage. Chargement manuel des décombres dans le camion ou la benne.
Critère pour le métré: Surface mesurée selon documentation graphique du Projet.
Critère pour le mémoire: On mesurera la surface réellement démolie selon les spécifications du Projet.

| Code | U | Désignation | Quantité | Prix | Montant |
|---|---|---|---|---|---|
| mo113 | h | Ouvrier d'exécution I/OE1 construction. (main-d'œuvre) | 0.148 | 993.55 | 147.045 |
| % | % | Frais de chantier des unités d'ouvrage | 2 % | 147.045 | 2.941 |
|  |  | Coûts directs |  |  | 149.986 |

Déchets:
- démolition: ruo170802 Matériaux de construction à partir de plâtre distincts de ceux spécifiés dans le code 17 08 01. (composant de déchet); quantité 17.45 kg; Code CED 17 08 02; Masse de l'élément 1 kg; Volume 0.001 m3
