# Faux plafond continu en plaques de plâtre

- Propriété du fichier: CYPE Ingenieros S.A.
- Format: FIEBDC-3/2016
- Logiciel: Générateur de prix de la construction. CYPE Ingenieros, S.A.
- Date: 15/04/2024
- Zone géographique: Sénégal
- Devise: XOF
- Coûts indirects: 3 %
- Frais généraux: 13 %
- Bénéfice: 6 %
- TVA: 18 %

## F Aménagements et finitions

### FL Revêtements de plafonds

#### FLN Plafonds suspendus non démontables, en plaques de plâtre

**FLN050** m² Faux plafond continu en plaques de plâtre.
Faux plafond continu suspendu, lisse, 12,5+27+27, situé à une hauteur inférieure à 4 m, avec niveau de qualité de la finition standard (Q2), constitué de: OSSATURE: structure métallique en acier galvanisé de fourrures primaires 60/27 mm avec une modulation de 1000 mm et suspendues de la surface support en béton avec accroches combinées tous les 900 mm, et fourrures secondaires fixées perpendiculairement aux fourrures primaires avec raccords type éclisse avec une modulation de 500 mm; PLAQUES: une couche de plaques de plâtre A / NF EN 520 - 1200 / longueur / 12,5 / à bords longitudinaux amincis. Comprend la bande autoadhésive désolidarisante, les fixations pour l'ancrage des profilés, la visserie pour la fixation des plaques, la pâte à joints, la bande microperforée en papier et les accessoires de montage.
Inclut: Implantation des axes de la structure métallique. Mise en place de la bande acoustique. Nivellement et fixation des profilés périmétriques. Signalisation des points d'ancrage au plancher ou à l'élément support. Nivellement et suspension des profilés primaires et secondaires de la structure. Découpe des plaques. Fixation des plaques. Résolution des rencontres et des points singuliers. Traitement des joints.
Critère pour le métré: Surface mesurée entre les parements, selon documentation graphique du Projet, sans déduire les trémies pour les installations.
Critère pour le mémoire: On mesurera la surface réellement exécutée selon les spécifications du Projet, sans déduire les ouvertures de surface inférieure à 1 m².

| Code | U | Désignation | Quantité | Prix | Montant |
|---|---|---|---|---|---|
| mt12psg160a | m | Profilé en U, en acier galvanisé, de 30 mm. (matériau) | 0.4 | 755.84 | 302.336 |
| mt12psg220 | U | Fixation composée d'une cheville et d'une vis 5x27. (matériau) | 2 | 56.3 | 112.600 |
| mt12psg210a | U | Attache pour faux plafonds suspendus. (matériau) | 1.2 | 317.16 | 380.592 |
| mt12psg210b | U | Goupille pour la fixation de la suspente, en faux plafonds suspendus. (matériau) | 1.2 | 36.58 | 43.896 |
| mt12psg210c | U | Connexion supérieure pour fixer la tige à la suspente, en faux plafonds suspendus. (matériau) | 1.2 | 488.42 | 586.104 |
| mt12psg190 | U | Tige d'accroche. (matériau) | 1.2 | 326.97 | 392.364 |
| mt12psg050c | m | Fourrure 60/27 en tôle d'acier galvanisé, de largeur 60 mm, selon NF DTU 25.41 P1-2 et NF EN 14195. (matériau) | 3.2 | 733.17 | 2346.144 |
| mt12pek020la | U | Connecteur, pour fourrure 60/27. (matériau) | 0.6 | 167.05 | 100.230 |
| mt12pek020da | U | Raccord type éclisse, pour fourrure 60/27. (matériau) | 2.3 | 200.26 | 460.598 |
| mt12psg010a | m² | Plaque de plâtre A / NF EN 520 - 1200 / longueur / 12,5 / à bords longitudinaux amincis. (matériau) | 1.05 | 3507.46 | 3682.833 |
| mt12psg081c | U | Vis autoforeuse 3,5x25 mm. (matériau) | 17 | 7.99 | 135.830 |
| mt12psg041b | m | Bande autoadhésive désolidarisante en mousse de polyuréthane à cellules fermées, de 3,2 mm d'épaisseur et 50 mm de largeur, résistance thermique 0,10 m²K/W, conductivité thermique 0,032 W/(mK). (matériau) | 0.4 | 209.07 | 83.628 |
| mt12psg030a | kg | Pâte à joints, selon NF EN 13963. (matériau) | 0.3 | 789.39 | 236.817 |
| mt12psg040a | m | Bande microperforée en papier, selon NF EN 13963. (matériau) | 1.2 | 37.37 | 44.844 |
| mo015 | h | Compagnon professionnel III/CP2 monteur de faux plafonds en plaques de plâtre. (main-d'œuvre) | 0.394 | 1700.48 | 669.989 |
| mo082 | h | Ouvrier professionnel II/OP monteur de faux plafonds en plaques de plâtre. (main-d'œuvre) | 0.394 | 972.98 | 383.354 |
| % | % | Frais de chantier des unités d'ouvrage | 2 % | 9962.159 | 199.243 |
|  |  | Coûts directs |  |  | 10161.402 |

Déchets:
- pose: mt12psg160a Profilé en U, en acier galvanisé, de 30 mm; facteur de déchet 0.0188
- pose: mt12psg050c Fourrure 60/27 en tôle d'acier galvanisé, de largeur 60 mm, selon NF DTU 25.41 P1-2 et NF EN 14195; facteur de déchet 0.0188
- pose: mt12pek020la Connecteur, pour fourrure 60/27; facteur de déchet 0.02
- pose: mt12pek020da Raccord type éclisse, pour fourrure 60/27; facteur de déchet 0.02
- pose: mt12psg010a Plaque de plâtre A / NF EN 520 - 1200 / longueur / 12,5 / à bords longitudinaux amincis; facteur de déchet 0.018
- pose: mt12psg081c Vis autoforeuse 3,5x25 mm; facteur de déchet 0.00533333
- pose: mt12psg041b; facteur de déchet 0.06
- pose: mt12psg030a Pâte à joints, selon NF EN 13963; facteur de déchet 0.03
- pose: mt12psg040a Bande microperforée en papier, selon NF EN 13963; facteur de déchet 0.0440299

## Ressources

**mt12psg160a** m Profilé en U, en acier galvanisé, de 30 mm
Données techniques: Coût énergétique 46.887 MJ; Émission de CO2 1.442 kg; Code CED 17 04 05; Masse de l'élément 0.35 kg; Volume 0.000167 m3
Déchets:
- emballage: re170203 Plastique. (composant de déchet); quantité 0.005 kg; Code CED 17 02 03; Masse de l'élément 1 kg; Volume 0.001667 m3

**mt12psg050c** m Fourrure 60/27 en tôle d'acier galvanisé, de largeur 60 mm, selon NF DTU 25.41 P1-2 et NF EN 14195
Données techniques: Coût énergétique 70.752 MJ; Émission de CO2 2.171 kg; Code CED 17 04 05; Masse de l'élément 0.53 kg; Volume 0.000252 m3
Déchets:
- emballage: re170203 Plastique; quantité 0.005 kg

**mt12pek020la** U Connecteur, pour fourrure 60/27
Données techniques: Coût énergétique 3.307 MJ; Émission de CO2 0.166 kg; Code CED 17 04 05; Masse de l'élément 0.09 kg; Volume 0.000043 m3
Déchets:
- emballage: re170203 Plastique; quantité 0.025 kg

**mt12pek020da** U Raccord type éclisse, pour fourrure 60/27
Données techniques: Coût énergétique 3.503 MJ; Émission de CO2 0.176 kg; Code CED 17 04 05; Masse de l'élément 0.11 kg; Volume 0.000052 m3
Déchets:
- emballage: re170203 Plastique; quantité 0.025 kg

**mt12psg010a** m² Plaque de plâtre A / NF EN 520 - 1200 / longueur / 12,5 / à bords longitudinaux amincis
Données techniques: Coût énergétique 282.157 MJ; Émission de CO2 4.204 kg; Code CED 17 08 02; Masse de l'élément 10.73 kg; Volume 0.01073 m3
Déchets:
- emballage: re170203 Plastique; quantité 0.004 kg

**mt12psg081c** U Vis autoforeuse 3,5x25 mm
Données techniques: Coût énergétique 0.015 MJ; Émission de CO2 0.002 kg; Code CED 17 04 05; Masse de l'élément 0.0015 kg
Déchets:
- emballage: re150101 Emballages en papier et en carton. (composant de déchet); quantité 0.001 kg; Code CED 15 01 01; Masse de l'élément 1 kg; Volume 0.001333 m3

**mt12psg041b** m Bande autoadhésive désolidarisante en mousse de polyuréthane à cellules fermées
Données techniques: Coût énergétique 1.712 MJ; Émission de CO2 0.083 kg; Code CED 17 06 04; Masse de l'élément 0.0112 kg; Volume 0.000019 m3
Déchets:
- emballage: re170203 Plastique; quantité 0.001 kg

**mt12psg030a** kg Pâte à joints, selon NF EN 13963
Données techniques: Coût énergétique 12.798 MJ; Émission de CO2 0.436 kg; Code CED 17 08 02; Masse de l'élément 1 kg; Volume 0.001 m3
Déchets:
- emballage: re170203 Plastique; quantité 0.02 kg

**mt12psg040a** m Bande microperforée en papier, selon NF EN 13963
Données techniques: Coût énergétique 0.004 MJ; Émission de CO2 0.006 kg; Code CED 20 01 01; Masse de l'élément 0.0067 kg; Volume 0.000009 m3
