# Lissage et nivellement des parements intérieurs revêtus avec une peinture avec texture piquée ou gouttelette

- Propriété du fichier: CYPE Ingenieros S.A.
- Format: FIEBDC-3/2016
- Logiciel: Générateur de prix de la construction. CYPE Ingenieros, S.A.
- Date: 03/10/2024
- Zone géographique: Sénégal
- Devise: XOF
- Coûts indirects: 3 %
- Frais généraux: 13 %
- Bénéfice: 6 %
- TVA: 18 %

## F Aménagements et finitions

### FP Peintures

#### FPR Réparation

**FPR020** m² Lissage et nivellement des parements intérieurs revêtus avec une peinture avec texture piquée ou gouttelette.
Lissage et nivellement des parements intérieurs revêtus avec une peinture avec texture piquée ou gouttelette, avec un mastic en poudre de couleur blanche, appliqué avec une truelle ou une spatule en couche successives, jusqu'à atteindre une épaisseur totale de 5 mm, avec préparation préalable du support par lissage, pour obtenir une meilleure adhérence.
Inclut: Protection des éléments du contour qui pourraient être affectés pendant les travaux. Préparation du support. Préparation du mélange. Application des couches successives.
Critère pour le métré: Surface mesurée selon documentation graphique du Projet.
Critère pour le mémoire: On mesurera la surface réellement exécutée selon les spécifications du Projet.

| Code | U | Désignation | Quantité | Prix | Montant |
|---|---|---|---|---|---|
| mt27pfj023a | kg | Enduit en poudre d'intérieur de 1,78 g/cm³ de densité, couleur blanche, à appliquer avec une spatule ou une truelle. (matériau) | 5 | 3080.06 | 15400.300 |
| mo038 | h | Compagnon professionnel III/CP2 peintre. (main-d'œuvre) | 0.153 | 1683.89 | 257.635 |
| % | % | Frais de chantier des unités d'ouvrage | 2 % | 15657.935 | 313.159 |
|  |  | Coûts directs |  |  | 15971.094 |

Déchets:
- pose: mt27pfj023a Enduit en poudre d'intérieur de 1,78 g/cm³ de densité, couleur blanche, à appliquer avec une spatule ou une truelle; facteur de déchet 0.055

## Ressources

**mt27pfj023a** kg Enduit en poudre d'intérieur de 1,78 g/cm³ de densité, couleur blanche, à appliquer avec une spatule ou une truelle
Données techniques: Coût énergétique 16.330 MJ; Émission de CO2 0.824 kg; Code CED 08 01 99; Masse de l'élément 1 kg; Volume 0.001111 m3
Déchets:
- emballage: re170203 Plastique. (composant de déchet); quantité 0.032 kg; Code CED 17 02 03; Masse de l'élément 1 kg; Volume 0.001667 m3
