# Profilé pour joint de fractionnement

- Propriété du fichier: CYPE Ingenieros S.A.
- Format: FIEBDC-3/2016
- Logiciel: Générateur de prix de la construction. CYPE Ingenieros, S.A.
- Date: 03/10/2024
- Zone géographique: Sénégal
- Devise: XOF
- Coûts indirects: 3 %
- Frais généraux: 13 %
- Bénéfice: 6 %
- TVA: 18 %

## F Aménagements et finitions

### FS Revêtements de sols

#### FSC Céramique

**FSC030** m Profilé pour joint de fractionnement.
Profilé pour joints de partage dans des revêtements céramiques, en PVC, de 35 mm de hauteur et 8 mm de largeur, avec joint d'absorption de mouvements, couleur grise.
Inclut: Implantation des pièces selon leur longueur. Découpe des pièces. Fixation des pièces.
Critère pour le métré: Longueur mesurée selon documentation graphique du Projet.
Critère pour le mémoire: On mesurera la longueur réellement exécutée selon les spécifications du Projet.

| Code | U | Désignation | Quantité | Prix | Montant |
|---|---|---|---|---|---|
| mt18jrs330p | m | Profilé pour joints de partage dans des revêtements céramiques, en PVC, de 35 mm de hauteur et 8 mm de largeur, avec joint d'absorption de mouvements, couleur grise, fourni en barres de 2,5 m de longueur. (matériau) | 1.05 | 3580.68 | 3759.714 |
| mo023 | h | Compagnon professionnel III/CP2 carreleur en revêtements de sols. (main-d'œuvre) | 0.214 | 1683.89 | 360.352 |
| % | % | Frais de chantier des unités d'ouvrage | 2 % | 4120.066 | 82.401 |
|  |  | Coûts directs |  |  | 4202.467 |

Déchets:
- pose: mt18jrs330p; facteur de déchet 0.08

## Ressources

**mt18jrs330p** m Profilé pour joints de partage dans des revêtements céramiques
Données techniques: Coût énergétique 15.145 MJ; Émission de CO2 0.094 kg; Code CED 17 02 03; Masse de l'élément 0.11 kg; Volume 0.000183 m3
Déchets:
- emballage: re150101 Emballages en papier et en carton. (composant de déchet); quantité 0.018 kg; Code CED 15 01 01; Masse de l'élément 1 kg; Volume 0.001333 m3
- emballage: re170201 Bois. (composant de déchet); quantité 0.052 kg; Code CED 17 02 01; Masse de l'élément 1 kg; Volume 0.000909 m3
- emballage: re170203 Plastique. (composant de déchet); quantité 0.003 kg; Code CED 17 02 03; Masse de l'élément 1 kg; Volume 0.001667 m3
