# Retrait d'une plinthe en bois

- Propriété du fichier: CYPE Ingenieros S.A.
- Format: FIEBDC-3/2016
- Logiciel: Générateur de prix de la construction. CYPE Ingenieros, S.A.
- Date: 15/04/2024
- Zone géographique: Sénégal
- Devise: XOF
- Coûts indirects: 3 %
- Frais généraux: 13 %
- Bénéfice: 6 %
- TVA: 18 %

## F Aménagements et finitions

### FS Revêtements de sols

#### FSD Démolition

**FSD110** m Retrait d'une plinthe en bois.
Retrait d'une plinthe en bois, avec des moyens manuels, sans détériorer les éléments constructifs contigus, et chargement manuel dans le camion ou la benne.
Inclut: Retrait de l'élément. Retrait et stockage du matériau enlevé. Nettoyage des restes d'ouvrage. Chargement manuel du matériau enlevé et des restes d'ouvrage dans le camion ou la benne.
Critère pour le métré: Longueur mesurée selon documentation graphique du Projet.
Critère pour le mémoire: On mesurera la longueur réellement démontée selon les spécifications du Projet.

| Code | U | Désignation | Quantité | Prix | Montant |
|---|---|---|---|---|---|
| mo113 | h | Ouvrier d'exécution I/OE1 construction. (main-d'œuvre) | 0.059 | 935.45 | 55.192 |
| % | % | Frais de chantier des unités d'ouvrage | 2 % | 55.192 | 1.104 |
|  |  | Coûts directs |  |  | 56.296 |

Déchets:
- démolition: ruo170201 Bois. (composant de déchet); quantité 0.396 kg; Code CED 17 02 01; Masse de l'élément 1 kg; Volume 0.000909 m3
