# Système multifonction "REVESTECH" sous revêtement de sol en céramique ou en pierre naturelle

- Propriété du fichier: CYPE Ingenieros S.A.
- Format: FIEBDC-3/2016
- Logiciel: Générateur de prix de la construction. CYPE Ingenieros, S.A.
- Date: 03/10/2024
- Zone géographique: Sénégal
- Devise: XOF
- Coûts indirects: 3 %
- Frais généraux: 13 %
- Bénéfice: 6 %
- TVA: 18 %

## F Aménagements et finitions

### FS Revêtements de sols

#### FSO Désolidarisation, imperméabilisation et isolation sous revêtement

**FSO040** m² Système multifonction "REVESTECH" sous revêtement de sol en céramique ou en pierre naturelle.
Système multifonction "REVESTECH" sous revêtement de sol en céramique ou en pierre naturelle, constitué de géomembrane, Acu200 20 "REVESTECH", de 2 mm d'épaisseur et 950 g/m², réalisée avec 4 couches différentes, qui remplissent la fonction de désolidarisation, imperméabilisation, isolation acoustique au bruit de choc et compensation de la pression de vapeur d'eau du support, fixée au support avec du mortier-colle amélioré, C2 TE S1, selon NF EN 12004, déformable, avec résistance au glissement et temps ouvert allongé, couleur grise, étendu avec une truelle dentée. Comprend l'adhésif Seal Plus et la bande de renfort Dry Banda 13x30, pour la résolution des unions.
Critère d'évaluation économique: Le prix ne comprend ni le support ni le revêtement.
Inclut: Découpe et préparation de la géomembrane. Extension du mortier-colle sur la surface support. Mise en place de la géomembrane. Scellement des joints. Scellement des rencontres.
Critère pour le métré: Surface mesurée selon documentation graphique du Projet.
Critère pour le mémoire: On mesurera la surface réellement exécutée selon les spécifications du Projet.

| Code | U | Désignation | Quantité | Prix | Montant |
|---|---|---|---|---|---|
| mt09mcm060a | kg | Mortier-colle amélioré, C2 TE S1, selon NF EN 12004, déformable, avec résistance au glissement et temps ouvert allongé, couleur grise, à base de ciment, granulats de granulométrie fine, résines synthétiques et additifs spéciaux, avec propriétés thixotropiques et à durcissement sans retrait. (matériau) | 2 | 604.95 | 1209.900 |
| mt15rev130n | m² | Géomembrane, Acu200 20 "REVESTECH", de 2 mm d'épaisseur et 950 g/m², réalisée avec 4 couches différentes, qui remplissent la fonction de désolidarisation, imperméabilisation, isolation acoustique au bruit de choc et compensation de la pression de vapeur d'eau du support, fournie en rouleaux de 1,5 m de largeur et 20 m de longueur; fournissant une réduction du niveau global de pression au bruit de choc de 10 dB, selon NF EN ISO 717-2. (matériau) | 1.05 | 16034.07 | 16835.774 |
| mt15rev170c | kg | Adhésif à base de polyuréthane, Seal Plus "REVESTECH", couleur marron, pour le scellement des joints. (matériau) | 0.075 | 16939.91 | 1270.493 |
| mt15rev058B | m | Bande de renfort pour membrane d'étanchéité souple type EVAC, Dry Banda 13x30 "REVESTECH", de 127 mm de largeur, composée d'une double feuille de polyoléfine thermoplastique avec acétate de vinyle éthylène, avec les deux faces revêtues de fibres de polyester non tissées, de 0,52 mm d'épaisseur et 335 g/m². (matériau) | 0.3 | 3061.61 | 918.483 |
| mo029 | h | Compagnon professionnel III/CP2 poseur de membranes d'étanchéité. (main-d'œuvre) | 0.072 | 1683.89 | 121.240 |
| mo067 | h | Ouvrier professionnel II/OP poseur de membranes d'étanchéité. (main-d'œuvre) | 0.072 | 990.05 | 71.284 |
| % | % | Frais de chantier des unités d'ouvrage | 2 % | 20427.174 | 408.543 |
|  |  | Coûts directs |  |  | 20835.717 |

Déchets:
- pose: mt09mcm060a; facteur de déchet 0.07
- pose: mt15rev170c Adhésif à base de polyuréthane, Seal Plus "REVESTECH", couleur marron, pour le scellement des joints; facteur de déchet 0.03
- pose: mt15rev058B; facteur de déchet 0.0688837

## Ressources

**mt09mcm060a** kg Mortier-colle amélioré
Données techniques: Coût énergétique 3.871 MJ; Émission de CO2 0.344 kg; Code CED 17 09 04; Masse de l'élément 1 kg; Volume 0.000667 m3
Déchets:
- emballage: re170203 Plastique. (composant de déchet); quantité 0.003 kg; Code CED 17 02 03; Masse de l'élément 1 kg; Volume 0.001667 m3

**mt15rev170c** kg Adhésif à base de polyuréthane, Seal Plus "REVESTECH", couleur marron, pour le scellement des joints
Données techniques: Coût énergétique 144.209 MJ; Émission de CO2 7.002 kg; Code CED 17 09 04; Masse de l'élément 1 kg; Volume 0.000667 m3
Déchets:
- emballage: re150104 Emballages métalliques. (composant de déchet); quantité 0.003 kg; Code CED 15 01 04; Masse de l'élément 1 kg; Volume 0.001667 m3

**mt15rev058B** m Bande de renfort pour membrane d'étanchéité souple type EVAC
Données techniques: Coût énergétique 4.325 MJ; Émission de CO2 0.215 kg; Code CED 17 02 03; Masse de l'élément 0.043 kg; Volume 0.000072 m3
Déchets:
- emballage: re170203 Plastique; quantité 0.002 kg
