# Entrées de courrier et boîtes aux lettres sans fenêtre

- Propriété du fichier: CYPE Ingenieros S.A.
- Format: FIEBDC-3/2016
- Logiciel: Générateur de prix de la construction. CYPE Ingenieros, S.A.
- Date: 15/04/2024
- Zone géographique: Sénégal
- Devise: XOF
- Coûts indirects: 3 %
- Frais généraux: 13 %
- Bénéfice: 6 %
- TVA: 18 %

## F Aménagements et finitions

### FZ Zones communes

#### FZC Réception du courrier

**FZC030** U Entrées de courrier et boîtes aux lettres sans fenêtre.
Entrée de boîte aux lettres d'aluminium peint couleur argent, de 282x58 mm de dimensions extérieures et 250x27 mm pour la récuperation des lettres. Comprend les éléments de fixation.
Inclut: Implantation. Fixation au parement via des éléments d'ancrage.
Critère pour le métré: Nombre d'unités prévues, selon documentation graphique du Projet.
Critère pour le mémoire: On mesurera le nombre d'unités réellement mises en place selon les spécifications du Projet.

| Code | U | Désignation | Quantité | Prix | Montant |
|---|---|---|---|---|---|
| mt45btv500aa | U | Entrée de boîte aux lettres d'aluminium peint couleur argent, de 282x58 mm de dimensions extérieures et 250x27 mm pour la récuperation des lettres, avec éléments de fixation. (matériau) | 1 | 14140.24 | 14140.240 |
| mo080 | h | Ouvrier professionnel II/OP monteur. (main-d'œuvre) | 0.128 | 972.98 | 124.541 |
| % | % | Frais de chantier des unités d'ouvrage | 2 % | 14264.781 | 285.296 |
|  |  | Coûts directs |  |  | 14550.077 |

## Ressources

**mt45btv500aa** U Entrée de boîte aux lettres d'aluminium peint couleur argent
Données techniques: Coût énergétique 0.017 MJ; Émission de CO2 0.027 kg
Déchets:
- emballage: re150101 Emballages en papier et en carton. (composant de déchet); quantité 0.032 kg; Code CED 15 01 01; Masse de l'élément 1 kg; Volume 0.001333 m3
