# Excavation par parties alternées, sous la fondation existante, pour rechaussement de fondations

- Propriété du fichier: CYPE Ingenieros S.A.
- Format: FIEBDC-3/2016
- Logiciel: Générateur de prix de la construction. CYPE Ingenieros, S.A.
- Date: 15/04/2024
- Zone géographique: Sénégal
- Devise: XOF
- Coûts indirects: 3 %
- Frais généraux: 13 %
- Bénéfice: 6 %
- TVA: 18 %

## G Structure et gros oeuvre

### GA Transformations et réparations

#### GAO Reprises en sous-oeuvre

**GAO030** m³ Excavation par parties alternées, sous la fondation existante, pour rechaussement de fondations.
Excavation par parties alternées, dans un sol de grave lâche, sous la fondation à rechausser, jusqu'à atteindre une profondeur maximale de 1,5 m, avec des moyens mécaniques, et chargement dans camion ou container. Comprend aide manuelle dans les zones d'accès difficile pour les engins, le piquage des zones détériorées de la fondation existante et la suppression des restes.
Critère d'évaluation économique: Le prix ne comprend la réalisation du décaissement, l'excavation jusqu'à atteindre la face inférieure de la fondation ni le transport des matériaux excavés.
Inclut: Implantation générale et fixation des points et des niveaux de référence. Mise en place des chaises dans les coins et aux extrémités des alignements. Excavation en couches horizontales successives et extraction des terres. Modelage des fonds et des côtés à la main, avec extraction des terres. Chargement dans le camion ou la benne des matériaux excavés.
Critère pour le métré: Volume moyen sur les sections théoriques de l'excavation, selon documentation graphique du Projet.
Critère pour le mémoire: On mesurera le volume théorique exécuté selon les spécifications du Projet, sans inclure les augmentations par excès d'excavation non autorisés, ni le remblai nécessaire à la reconstruction de la section théorique par défauts imputables à l'entrepreneur. On mesurera l'excavation une fois réalisée et avant l'application d'un remblai. Si l'entrepreneur referme l'excavation avant que la mesure ait été conformée, il sera considéré qu'il consent à ce que détermine unilatéralement le directeur de l'exécution de l'ouvrage.

| Code | U | Désignation | Quantité | Prix | Montant |
|---|---|---|---|---|---|
| mq01exn010a | h | Mini pelleteuse sur pneus, de 12,3 kW. (matériel) | 0.556 | 17625.51 | 9799.784 |
| mo113 | h | Ouvrier d'exécution I/OE1 construction. (main-d'œuvre) | 0.544 | 935.45 | 508.885 |
| % | % | Frais de chantier des unités d'ouvrage | 2 % | 10308.669 | 206.173 |
|  |  | Coûts directs |  |  | 10514.842 |

Déchets:
- excavation: ruo170504 Terre et pierres distinctes de celles spécifiées dans le code 17 05 03. (composant de déchet); quantité 1690 kg; Code CED 17 05 04; Masse de l'élément 1 kg; Volume 0.000625 m3
