# Injection de résines expansives, pour la consolidation du terrain situé sous la fondation existante

- Propriété du fichier: CYPE Ingenieros S.A.
- Format: FIEBDC-3/2016
- Logiciel: Générateur de prix de la construction. CYPE Ingenieros, S.A.
- Date: 15/04/2024
- Zone géographique: Sénégal
- Devise: XOF
- Coûts indirects: 3 %
- Frais généraux: 13 %
- Bénéfice: 6 %
- TVA: 18 %

## G Structure et gros oeuvre

### GA Transformations et réparations

#### GAO Reprises en sous-oeuvre

**GAO240** U Injection de résines expansives, pour la consolidation du terrain situé sous la fondation existante.
Injection double de résine expansive, à base de polyuréthane, sur deux niveaux sous le plan de fondation, avec un degré de complexité élevé, à travers des perforations traversant la fondation existante, de 26 mm de diamètre, allant jusqu'à 3 m de profondeur maximale, pour obtenir la consolidation du terrain situé sous celle-ci, en remplissant les vides du terrain, en le stabilisant et en augmentant sa capacité portante jusqu'à atteindre les nécessités obtenues selon l'étude préalable de transmission des charges.
Inclut: Exécution de la perforation. Introduction des tubes d'injection. Injection de la résine. Contrôle avec niveau laser du soulèvement du bâtiment. Coupe de la partie excédante des tubes d'injection. Bouchage des perforations avec un mortier réparateur. Nettoyage et ramassage des restes de résine. Retrait et stockage des décombres. Chargement des décombres dans la benne.
Critère pour le métré: Nombre d'unités prévues, selon documentation graphique du Projet.
Critère pour le mémoire: On mesurera le nombre d'unités réellement exécutées selon les spécifications du Projet.

| Code | U | Désignation | Quantité | Prix | Montant |
|---|---|---|---|---|---|
| mt07www015f | U | Injection double de résine expansive, à base de polyuréthane, sur deux niveaux sous le plan de fondation, avec un degré de complexité élevé. (matériau) | 1 | 667878.13 | 667878.130 |
| mo042 | h | Compagnon professionnel III/CP2 du béton. (main-d'œuvre) | 1.428 | 1722.16 | 2459.244 |
| mo089 | h | Ouvrier professionnel II/OP du béton. (main-d'œuvre) | 1.428 | 1011.86 | 1444.936 |
| % | % | Frais de chantier des unités d'ouvrage | 2 % | 671782.310 | 13435.646 |
|  |  | Coûts directs |  |  | 685217.956 |

Déchets:
- pose: mt07www015f; facteur de déchet 0.03

## Ressources

**mt07www015f** U Injection double de résine expansive
Données techniques: Coût énergétique 1575.836 MJ; Émission de CO2 60.002 kg; Code CED 17 09 04; Masse de l'élément 18 kg; Volume 0.012 m3
Déchets:
- emballage: re170203 Plastique. (composant de déchet); quantité 0.2 kg; Code CED 17 02 03; Masse de l'élément 1 kg; Volume 0.001667 m3
