# Palier en verre d'escalier métallique

- Propriété du fichier: CYPE Ingenieros S.A.
- Format: FIEBDC-3/2016
- Logiciel: Générateur de prix de la construction. CYPE Ingenieros, S.A.
- Date: 15/04/2024
- Zone géographique: Sénégal
- Devise: XOF
- Coûts indirects: 3 %
- Frais généraux: 13 %
- Bénéfice: 6 %
- TVA: 18 %

## G Structure et gros oeuvre

### GE Passerelles et escaliers

#### GEV Verre

**GEV030** m² Palier en verre d'escalier métallique.
Palier en verre feuilleté de sécurité de 6+10+10 mm d'épaisseur, maté traité à l'acide, avec les bords polis, classement des prestations 1B1, avec résistance au glissement entre 35 et 45, appuyé sur des bandes en caoutchouc synthétique EPDM, disposées sur la structure métallique de l'escalier, et ajusté latéralement avec des bandes du même matériau Comprend le silicone synthétique incolore pour le scellement des joints.
Critère d'évaluation économique: Le prix ne comprend pas la structure métallique.
Inclut: Mise en place des bandes d'appui et d'ajustement latéral, sur l'ossature support. Mise en place du palier en verre. Scellement des joints. Nettoyage du tronçon.
Critère pour le métré: Surface mesurée selon documentation graphique du Projet.
Critère pour le mémoire: On mesurera la surface réellement exécutée selon les spécifications du Projet.

| Code | U | Désignation | Quantité | Prix | Montant |
|---|---|---|---|---|---|
| mt21vlp045e | m² | Palier en verre feuilleté de sécurité, de 6+10+10 mm d'épaisseur, maté traité à l'acide, composé de vitre extérieure en verre trempé de 6 mm d'épaisseur, avec résistance au glissement entre 35 et 45 selon DIN CEN/TS 12633 via l'application d'un traitement antidérapant sur sa face extérieure, vitre intermédiaire en verre trempé de 10 mm d'épaisseur et vitre intérieure en verre trempé de 10 mm d'épaisseur, unis par deux films incolores de butyral de polyvinyle, avec les bords polis; classement des prestations 1B1 selon NF EN 12600. (matériau) | 1 | 146213.41 | 146213.410 |
| mt21vlp020c | m | Bande en caoutchouc synthétique EPDM de 25 mm de largeur et 5 mm d'épaisseur, dureté Shore A approchée de 70, pour l'ajustement latéral à l'ossature support des dalles de sol en verre, fournie en rouleaux de 10 m de longueur. (matériau) | 1 | 5296.95 | 5296.950 |
| mt21vlp030a | m | Bande en caoutchouc synthétique EPDM de 45 mm de largeur et 5 mm d'épaisseur, pour l'appui sur l'ossature support des dalles de sol en verre, fournie en rouleaux de 10 m de longueur. (matériau) | 1 | 7879.76 | 7879.760 |
| mt21vva015b | U | Cartouche de 310 ml de silicone neutre, couleur à choisir, dureté Shore A approchée de 23, selon NF EN ISO 868 et reprise élastique >=80%, selon NF EN ISO 7389. (matériau) | 0.17 | 5307.9 | 902.343 |
| mt21vva021 | U | Produits complémentaires pour la mise en place de verres. (matériau) | 1 | 1103.17 | 1103.170 |
| mo055 | h | Compagnon professionnel III/CP2 vitrier. (main-d'œuvre) | 0.349 | 1761.05 | 614.606 |
| mo110 | h | Ouvrier professionnel II/OP vitrier. (main-d'œuvre) | 0.349 | 1034.54 | 361.054 |
| % | % | Frais de chantier des unités d'ouvrage | 2 % | 162371.293 | 3247.426 |
|  |  | Coûts directs |  |  | 165618.719 |

Déchets:
- pose: mt21vlp045e; facteur de déchet 0.0055
- pose: mt21vlp020c; facteur de déchet 0.0678472
- pose: mt21vlp030a; facteur de déchet 0.0666525
- pose: mt21vva015b; facteur de déchet 0.06

## Ressources

**mt21vlp045e** m² Palier en verre feuilleté de sécurité
Données techniques: Coût énergétique 973.246 MJ; Émission de CO2 72.837 kg; Code CED 17 02 02; Masse de l'élément 65 kg; Volume 0.065 m3
Déchets:
- emballage: re170604 Matériaux d'isolation distincts de ceux spécifiés dans les codes 17 06 01 et 17 06 03. (composant de déchet); quantité 0.016 kg; Code CED 17 06 04; Masse de l'élément 1 kg; Volume 0.001667 m3

**mt21vlp020c** m Bande en caoutchouc synthétique EPDM de 25 mm de largeur et 5 mm d'épaisseur
Données techniques: Coût énergétique 10.143 MJ; Émission de CO2 0.320 kg; Code CED 17 02 03; Masse de l'élément 0.144 kg; Volume 0.00024 m3
Déchets:
- emballage: re170203 Plastique. (composant de déchet); quantité 0.002 kg; Code CED 17 02 03; Masse de l'élément 1 kg; Volume 0.001667 m3

**mt21vlp030a** m Bande en caoutchouc synthétique EPDM de 45 mm de largeur et 5 mm d'épaisseur
Données techniques: Coût énergétique 18.138 MJ; Émission de CO2 0.571 kg; Code CED 17 02 03; Masse de l'élément 0.259 kg; Volume 0.000432 m3
Déchets:
- emballage: re170203 Plastique; quantité 0.003 kg

**mt21vva015b** U Cartouche de 310 ml de silicone neutre
Données techniques: Coût énergétique 87.088 MJ; Émission de CO2 3.667 kg; Code CED 17 09 04; Masse de l'élément 0.45 kg; Volume 0.0003 m3
Déchets:
- emballage: re170203 Plastique; quantité 0.1 kg
