# Ouverture d'une baie dans un mur en maçonnerie

- Propriété du fichier: CYPE Ingenieros S.A.
- Format: FIEBDC-3/2016
- Logiciel: Générateur de prix de la construction. CYPE Ingenieros, S.A.
- Date: 15/04/2024
- Zone géographique: Sénégal
- Devise: XOF
- Coûts indirects: 3 %
- Frais généraux: 13 %
- Bénéfice: 6 %
- TVA: 18 %

## G Structure et gros oeuvre

### GM Murs

#### GMD Démolition

**GMD050** m³ Ouverture d'une baie dans un mur en maçonnerie.
Ouverture d'une baie dans un mur en maçonnerie de briques perforées en terre cuite, revêtue, avec moyens manuels, sans affecter la stabilité du mur, et chargement manuel dans le camion ou la benne.
Critère d'évaluation économique: Le prix comprend la découpe préalable du contour de l'ouverture et la démolition du revêtement, mais il ne comprend ni le montage et le démontage de l'étai de la baie ni la mise en place de linteaux.
Inclut: Implantation de l'ouverture dans le parement. Découpe préalable du contour de l'ouverture. Démolition du mur en maçonnerie et de ses revêtements. Fragmentation des décombres en pièces maniables. Retrait et stockage des décombres. Nettoyage des restes d'ouvrage. Chargement manuel des décombres dans le camion ou la benne.
Critère pour le métré: Volume mesuré selon documentation graphique du Projet.
Critère pour le mémoire: On mesurera le volume réellement démoli selon les spécifications du Projet.

| Code | U | Désignation | Quantité | Prix | Montant |
|---|---|---|---|---|---|
| mo112 | h | Ouvrier d'exécution I/OE2 construction. (main-d'œuvre) | 4.303 | 950.76 | 4091.120 |
| mo113 | h | Ouvrier d'exécution I/OE1 construction. (main-d'œuvre) | 4.303 | 935.45 | 4025.241 |
| % | % | Frais de chantier des unités d'ouvrage | 2 % | 8116.361 | 162.327 |
|  |  | Coûts directs |  |  | 8278.688 |

Déchets:
- démolition: ruo170101 Béton (bétons, mortiers et préfabriqués). (composant de déchet); quantité 557.333 kg; Code CED 17 01 01; Masse de l'élément 1 kg; Volume 0.000667 m3
- démolition: ruo170102 Briques. (composant de déchet); quantité 580.245 kg; Code CED 17 01 02; Masse de l'élément 1 kg; Volume 0.0008 m3
- démolition: ruo170103 Tuiles et matériaux céramiques. (composant de déchet); quantité 36.8 kg; Code CED 17 01 03; Masse de l'élément 1 kg; Volume 0.0008 m3
- démolition: ruo170802 Matériaux de construction à partir de plâtre distincts de ceux spécifiés dans le code 17 08 01. (composant de déchet); quantité 92 kg; Code CED 17 08 02; Masse de l'élément 1 kg; Volume 0.001 m3
