# Démolition d'une voûte en maçonnerie

- Propriété du fichier: CYPE Ingenieros S.A.
- Format: FIEBDC-3/2016
- Logiciel: Générateur de prix de la construction. CYPE Ingenieros, S.A.
- Date: 15/04/2024
- Zone géographique: Sénégal
- Devise: XOF
- Coûts indirects: 3 %
- Frais généraux: 13 %
- Bénéfice: 6 %
- TVA: 18 %

## G Structure et gros oeuvre

### GV Arcs et voûtes

#### GVD Démolition

**GVD010** m² Démolition d'une voûte en maçonnerie.
Démolition d'une voûte en maçonnerie de briques creuses en terre cuite de 1 1/2 pieds d'épaisseur, avec un marteau-piqueur, et chargement manuel dans le camion ou la benne.
Inclut: Démolition de l'élément. Fragmentation des décombres en pièces maniables. Retrait et stockage des décombres. Nettoyage des restes d'ouvrage. Chargement manuel des décombres dans le camion ou la benne.
Critère pour le métré: Surface mesurée à partir de son intérieur en grandeur nature, selon documentation graphique du Projet.
Critère pour le mémoire: On mesurera, par l'intérieur, la surface réellement démolie selon les spécifications du Projet.

| Code | U | Désignation | Quantité | Prix | Montant |
|---|---|---|---|---|---|
| mq05mai030 | h | Marteau pneumatique. (matériel) | 0.348 | 2179.15 | 758.344 |
| mq05pdm110 | h | Compresseur portable diesel moyenne pression 10 m³/min. (matériel) | 0.174 | 3696.02 | 643.107 |
| mo112 | h | Ouvrier d'exécution I/OE2 construction. (main-d'œuvre) | 0.447 | 950.76 | 424.990 |
| mo113 | h | Ouvrier d'exécution I/OE1 construction. (main-d'œuvre) | 0.224 | 935.45 | 209.541 |
| % | % | Frais de chantier des unités d'ouvrage | 2 % | 2035.982 | 40.720 |
|  |  | Coûts directs |  |  | 2076.702 |

Déchets:
- démolition: ruo170101 Béton (bétons, mortiers et préfabriqués). (composant de déchet); quantité 55.982 kg; Code CED 17 01 01; Masse de l'élément 1 kg; Volume 0.000667 m3
- démolition: ruo170102 Briques. (composant de déchet); quantité 288.149 kg; Code CED 17 01 02; Masse de l'élément 1 kg; Volume 0.0008 m3
