# Étai de plancher

- Propriété du fichier: CYPE Ingenieros S.A.
- Format: FIEBDC-3/2016
- Logiciel: Générateur de prix de la construction. CYPE Ingenieros, S.A.
- Date: 02/10/2024
- Zone géographique: Sénégal
- Devise: XOF
- Coûts indirects: 3 %
- Frais généraux: 13 %
- Bénéfice: 6 %
- TVA: 18 %

## P Interventions préalables

### PA Étaiement d'éléments de structure

#### PAP Étaiement de planchers

**PAP010** m² Étai de plancher.
Exécution d'un étaiement de plancher horizontal et porte-à-faux, avec une hauteur sous plafond de jusqu'à 3 m, composé de 4 étais métalliques télescopiques, amortissables en 150 utilisations et planches en bois de pin, amortissables en 10 utilisations, placés comme traverses sur la base inférieure d'appui des étais et comme poutrelles dans la partie supérieure de ceux-ci. Comprend le nivellement, la fixation avec des clous en acier, les chutes, les coupes et les travaux de montage, la mise en charge et le retrait de l'appui après utilisation, avec les moyens adéquats.
Inclut: Préparation de la surface d'appui. Implantation et découpe des planches. Mise en place des étais. Installation et mise en charge de l'étai. Démontage et retrait de l'étai une fois les travaux finalisés.
Critère pour le métré: Surface mesurée selon documentation graphique du Projet.
Critère pour le mémoire: On mesurera la surface réellement exécutée selon les spécifications du Projet.

| Code | U | Désignation | Quantité | Prix | Montant |
|---|---|---|---|---|---|
| mt50spa050n | m³ | Grosse planche en bois de pin, dimensions 20x10 cm. (matériau) | 0.004 | 384187.96 | 1536.752 |
| mt50spa101 | kg | Clous en acier. (matériau) | 0.045 | 1637.52 | 73.688 |
| mt50spa081a | U | Étai métallique télescopique, allant jusqu'à 3 m de hauteur. (matériau) | 0.027 | 16841.29 | 454.715 |
| mo042 | h | Compagnon professionnel III/CP2 du béton. (main-d'œuvre) | 0.638 | 1752.38 | 1118.018 |
| mo089 | h | Ouvrier professionnel II/OP du béton. (main-d'œuvre) | 0.638 | 1029.61 | 656.891 |
| % | % | Frais de chantier des unités d'ouvrage | 2 % | 3840.064 | 76.801 |
|  |  | Coûts directs |  |  | 3916.865 |

Déchets:
- pose: mt50spa050n Grosse planche en bois de pin, dimensions 20x10 cm; facteur de déchet 1
- pose: mt50spa101 Clous en acier; facteur de déchet 0.0045
- pose: mt50spa081a Étai métallique télescopique, allant jusqu'à 3 m de hauteur; facteur de déchet 1

## Ressources

**mt50spa050n** m³ Grosse planche en bois de pin, dimensions 20x10 cm
Données techniques: Coût énergétique 78108.000 MJ; Émission de CO2 -1069.500 kg; Code CED 17 02 01; Masse de l'élément 575 kg; Volume 0.522727 m3

**mt50spa101** kg Clous en acier
Données techniques: Coût énergétique 9.830 MJ; Émission de CO2 0.510 kg; Code CED 17 04 05; Masse de l'élément 1 kg; Volume 0.000476 m3

**mt50spa081a** U Étai métallique télescopique, allant jusqu'à 3 m de hauteur
Données techniques: Coût énergétique 97.317 MJ; Émission de CO2 5.049 kg; Code CED 17 04 05; Masse de l'élément 9.9 kg; Volume 0.004714 m3
