# Grue autopropulsée avec bras télescopique

- Propriété du fichier: CYPE Ingenieros S.A.
- Format: FIEBDC-3/2016
- Logiciel: Générateur de prix de la construction. CYPE Ingenieros, S.A.
- Date: 02/10/2024
- Zone géographique: Sénégal
- Devise: XOF
- Coûts indirects: 3 %
- Frais généraux: 13 %
- Bénéfice: 6 %
- TVA: 18 %

## P Interventions préalables

### PH Équipements pour travaux en hauteur

#### PHA Grues autopropulsées

**PHA010** h Grue autopropulsée avec bras télescopique.
Grue autopropulsée à bras télescopique avec une capacité d'élévation de 30 t et 27 m de hauteur maximum de travail.
Critère pour le métré: Temps estimé.
Critère pour le mémoire: Amortissement sous forme de location à l'heure, selon les conditions définies dans le contrat souscrit avec l'entreprise fournisseur.

| Code | U | Désignation | Quantité | Prix | Montant |
|---|---|---|---|---|---|
| mq07gte010c | h | Grue autopropulsée à bras télescopique avec une capacité d'élévation de 30 t et 27 m de hauteur maximale de travail. (matériel) | 1.159 | 35932.8 | 41646.115 |
| % | % | Frais de chantier des unités d'ouvrage | 2 % | 41646.115 | 832.922 |
|  |  | Coûts directs |  |  | 42479.037 |
