# Transport d'équipement auxiliaire

- Propriété du fichier: CYPE Ingenieros S.A.
- Format: FIEBDC-3/2016
- Logiciel: Générateur de prix de la construction. CYPE Ingenieros, S.A.
- Date: 15/04/2024
- Zone géographique: Sénégal
- Devise: XOF
- Coûts indirects: 3 %
- Frais généraux: 13 %
- Bénéfice: 6 %
- TVA: 18 %

## P Interventions préalables

### PO Protections temporaires

#### POB Fournitures et mobilier de bureau

**POB100** m³ Transport d'équipement auxiliaire.
Transport d'un équipement auxiliaire tel qu'archives, matériel électronique, etc., (approximativement 4 U/m³) avec un poids moyen de jusqu'à 500 kg/m³, par camion à une distance maximale de 5 km. Comprend la charge, la décharge et l'amassement des éléments de la zone désignée.
Inclut: Chargement dans le camion. Transport du matériau. Décharge de chacun des éléments. Entassement de la zone désignée.
Critère pour le métré: Volume mesuré selon documentation graphique du Projet.
Critère pour le mémoire: On mesurera le volume réellement exécuté selon les spécifications du Projet.

| Code | U | Désignation | Quantité | Prix | Montant |
|---|---|---|---|---|---|
| mq04cap010a | h | Camion pour transport, de 12 t de charge. (matériel) | 0.29 | 38002.15 | 11020.624 |
| mo113 | h | Ouvrier d'exécution I/OE1 construction. (main-d'œuvre) | 0.14 | 935.45 | 130.963 |
| % | % | Frais de chantier des unités d'ouvrage | 2 % | 11151.587 | 223.032 |
|  |  | Coûts directs |  |  | 11374.619 |
