# Sondage du terrain

- Propriété du fichier: CYPE Ingenieros S.A.
- Format: FIEBDC-3/2016
- Logiciel: Générateur de prix de la construction. CYPE Ingenieros, S.A.
- Date: 02/10/2024
- Zone géographique: Sénégal
- Devise: XOF
- Coûts indirects: 3 %
- Frais généraux: 13 %
- Bénéfice: 6 %
- TVA: 18 %

## P Interventions préalables

### PP Étude des pathologies

#### PPI Investigations in situ

**PPI010** U Sondage du terrain.
Exécution d'un sondage à ciel ouvert, de 1x1 m et 1 m de profondeur, pour inspection du terrain, réalisé avec des moyens mécaniques dans un sol d'argile semi-dure. Comprend fermeture du sondage avec terres excavées réutilisées sur site.
Inclut: Implantation générale et fixation des points et des niveaux de référence. Excavation en couches horizontales successives et extraction des terres. Fermeture du sondage avec les terres excavées réutilisées sur site.
Critère pour le métré: Nombre d'unités prévues, selon documentation graphique du Projet.
Critère pour le mémoire: On mesurera le nombre d'unités réellement exécutées selon les spécifications du Projet.

| Code | U | Désignation | Quantité | Prix | Montant |
|---|---|---|---|---|---|
| mq01exn020b | h | Rétro-pelleteuse hydraulique sur pneus, de 115 kW. (matériel) | 0.473 | 26032.51 | 12313.377 |
| mo113 | h | Ouvrier d'exécution I/OE1 construction. (main-d'œuvre) | 0.446 | 951.86 | 424.530 |
| % | % | Frais de chantier des unités d'ouvrage | 2 % | 12737.907 | 254.758 |
|  |  | Coûts directs |  |  | 12992.665 |
