# Ouverture dans poteau

- Propriété du fichier: CYPE Ingenieros S.A.
- Format: FIEBDC-3/2016
- Logiciel: Générateur de prix de la construction. CYPE Ingenieros, S.A.
- Date: 02/10/2024
- Zone géographique: Sénégal
- Devise: XOF
- Coûts indirects: 3 %
- Frais généraux: 13 %
- Bénéfice: 6 %
- TVA: 18 %

## P Interventions préalables

### PP Étude des pathologies

#### PPI Investigations in situ

**PPI040** U Ouverture dans poteau.
Exécution d'une ouverture de 10x20 cm et 5 cm de profondeur, pour inspection d'un poteau en béton armé, avec démolition préalable du revêtement ou recouvrement de tout type qu'il pourrait y avoir, jusqu'à atteindre l'élément existant et laisser les armatures à découvert; réalisée par piquage manuel et marteau piqueur. Comprend nettoyage, entassement, retrait et chargement manuel des décombres dans la benne.
Inclut: Réalisation de l'ouverture. Retrait et stockage des décombres. Chargement des décombres dans la benne.
Critère pour le métré: Nombre d'unités prévues, selon documentation graphique du Projet.
Critère pour le mémoire: On mesurera le nombre d'unités réellement exécutées selon les spécifications du Projet.

| Code | U | Désignation | Quantité | Prix | Montant |
|---|---|---|---|---|---|
| mt51rev010b | m² | Démolition du revêtement ou du recouvrement avec moyens manuels. (matériau) | 0.2 | 2532.85 | 506.570 |
| mq05mai030 | h | Marteau pneumatique. (matériel) | 0.093 | 2188.15 | 203.498 |
| mq05pdm110 | h | Compresseur portable diesel moyenne pression 10 m³/min. (matériel) | 0.093 | 3711.27 | 345.148 |
| mo113 | h | Ouvrier d'exécution I/OE1 construction. (main-d'œuvre) | 0.317 | 951.86 | 301.740 |
| % | % | Frais de chantier des unités d'ouvrage | 2 % | 1356.956 | 27.139 |
|  |  | Coûts directs |  |  | 1384.095 |

Déchets:
- démolition: ruo170101 Béton (bétons, mortiers et préfabriqués). (composant de déchet); quantité 2.3 kg; Code CED 17 01 01; Masse de l'élément 1 kg; Volume 0.000667 m3
- démolition: ruo170904 Déchets mélangés de construction et de démolition distincts de ceux spécifiés dans les codes 17 09 01, 17 09 02 et 17 09 03. (composant de déchet); quantité 7.5 kg; Code CED 17 09 04; Masse de l'élément 1 kg; Volume 0.000667 m3
