# Essai sur dalles en pierre naturelle

- Propriété du fichier: CYPE Ingenieros S.A.
- Format: FIEBDC-3/2016
- Logiciel: Générateur de prix de la construction. CYPE Ingenieros, S.A.
- Date: 15/04/2024
- Zone géographique: Sénégal
- Devise: XOF
- Coûts indirects: 3 %
- Frais généraux: 13 %
- Bénéfice: 6 %
- TVA: 18 %

## Q Contrôle de qualité et essais

### QB Revêtements de sols

#### QBN En pierre naturelle

**QBN010** U Essai sur dalles en pierre naturelle.
Essais à réaliser en laboratoire accrédité dans le domaine technique correspondant, sur un échantillon de granit, pris sur chantier, pour la détermination des caractéristiques suivantes: densité réelle selon NF EN 1936. Comprend le déplacement au site et le rapport des résultats.
Inclut: Déplacement sur chantier. Prise d'échantillons. Réalisation des essais. Rédaction d'un rapport des résultats des essais réalisés.
Critère pour le métré: Essai à réaliser, selon documentation du Plan de contrôle de qualité.

| Code | U | Désignation | Quantité | Prix | Montant |
|---|---|---|---|---|---|
| mt49des010 | U | Répercussion de déplacement sur site pour la prise d'échantillons. (matériau) | 1 | 647.89 | 647.890 |
| mt49mcp020 | U | Prise sur chantier d'échantillons de granit, dont le poids ne dépasse pas 50 kg. (matériau) | 1 | 237609.93 | 237609.930 |
| mt49mcp100 | U | Essai pour déterminer la densité réelle d'un échantillon de granit, selon NF EN 1936. (matériau) | 1 | 28945 | 28945.000 |
| mt49mcp030 | U | Rapport des résultats des essais réalisés sur un échantillon de granit. (matériau) | 1 | 77983.41 | 77983.410 |
| % | % | Frais de chantier des unités d'ouvrage | 2 % | 345186.230 | 6903.725 |
|  |  | Coûts directs |  |  | 352089.955 |
