# Essai sur tuiles en terre cuite

- Propriété du fichier: CYPE Ingenieros S.A.
- Format: FIEBDC-3/2016
- Logiciel: Générateur de prix de la construction. CYPE Ingenieros, S.A.
- Date: 03/10/2024
- Zone géographique: Sénégal
- Devise: XOF
- Coûts indirects: 3 %
- Frais généraux: 13 %
- Bénéfice: 6 %
- TVA: 18 %

## Q Contrôle de qualité et essais

### QL Matériaux céramiques

#### QLT Tuiles

**QLT010** U Essai sur tuiles en terre cuite.
Essais à réaliser en laboratoire accrédité dans le domaine technique correspondant, sur un échantillon de tuile en terre cuite, pris sur site, pour la détermination des caractéristiques suivantes: inclusions calcaires, perméabilité à l'eau selon NF EN 539-1, résistance à la flexion selon NF EN 538, résistance au gel selon NF EN 539-2. Comprend le déplacement au site et le rapport des résultats.
Inclut: Déplacement sur chantier. Prise d'échantillons. Réalisation des essais. Rédaction d'un rapport des résultats des essais réalisés.
Critère pour le métré: Essai à réaliser, selon documentation du Plan de contrôle de qualité.

| Code | U | Désignation | Quantité | Prix | Montant |
|---|---|---|---|---|---|
| mt49des010 | U | Répercussion de déplacement sur site pour la prise d'échantillons. (matériau) | 1 | 647.31 | 647.310 |
| mt49tac020 | U | Prise sur chantier d'échantillons de tuiles en terre cuite, dont le poids ne dépasse pas 50 kg. (matériau) | 1 | 25962.43 | 25962.430 |
| mt49tac090 | U | Essai pour déterminer les inclusions calcaires d'un échantillon de tuiles en terre cuite. (matériau) | 1 | 86739.7 | 86739.700 |
| mt49tac040 | U | Essai pour déterminer la perméabilité à l'eau d'un échantillon de tuiles en terre cuite, selon NF EN 539-1. (matériau) | 1 | 147210.82 | 147210.820 |
| mt49tac050 | U | Essai pour déterminer la résistance à la flexion d'un échantillon de tuiles en terre cuite, selon NF EN 538. (matériau) | 1 | 259772.99 | 259772.990 |
| mt49tac080 | U | Essai pour déterminer la résistance au gel d'un échantillon de tuiles en terre cuite, selon NF EN 539-2. (matériau) | 1 | 217347.86 | 217347.860 |
| mt49tac030 | U | Rapport des résultats des essais réalisés sur un échantillon de tuiles en terre cuite. (matériau) | 1 | 77913.53 | 77913.530 |
| % | % | Frais de chantier des unités d'ouvrage | 2 % | 815594.640 | 16311.893 |
|  |  | Coûts directs |  |  | 831906.533 |
