# Dispositif d'ancrage métallique encastré dans la roche

- Propriété du fichier: CYPE Ingenieros S.A.
- Format: FIEBDC-3/2016
- Logiciel: Générateur de prix de la construction. CYPE Ingenieros, S.A.
- Date: 15/04/2024
- Zone géographique: Sénégal
- Devise: XOF
- Coûts indirects: 3 %
- Frais généraux: 13 %
- Bénéfice: 6 %
- TVA: 18 %

## S Sécurité et santé

### SC Équipements de protection collective

#### SCL Lignes et dispositifs d'ancrage

**SCL120** U Dispositif d'ancrage métallique encastré dans la roche.
Dispositif d'ancrage à encastrer dans de la roche, constitué de cylindre en acier galvanisé de 30 mm de diamètre et coin placé dans la rainure du cylindre, amortissable en 1 utilisation, encastré en perforation de 35 mm de diamètre et 36 cm de profondeur, pour assurer un travailleur.
Critère pour le métré: Nombre d'unités prévues, selon Plan général de coordination en matière de sécurité et de protection de la santé.
Critère pour le mémoire: On mesurera le nombre d'unités réellement mises en place selon spécifications d'Étude ou d'Étude Basique de Sécurité et Santé.

| Code | U | Désignation | Quantité | Prix | Montant |
|---|---|---|---|---|---|
| mt50spd080a | U | Dispositif d'ancrage à encastrer dans de la roche, constitué de cylindre en acier galvanisé de 30 mm de diamètre et coin placé dans la rainure du cylindre, classe A1, pour mise en place dans la perforation de 35 mm de diamètre et 36 cm de profondeur. (matériau) | 1 | 83893.23 | 83893.230 |
| mq05mai040 | h | Marteau électrique. (matériel) | 0.232 | 1495.5 | 346.956 |
| mo120 | h | Ouvrier Sécurité et Santé. (main-d'œuvre) | 0.208 | 935.45 | 194.574 |
| % | % | Frais de chantier des unités d'ouvrage | 2 % | 84434.760 | 1688.695 |
|  |  | Coûts directs |  |  | 86123.455 |
