# Structure de protection d'un passage piéton sous échafaudage de façade

- Propriété du fichier: CYPE Ingenieros S.A.
- Format: FIEBDC-3/2016
- Logiciel: Générateur de prix de la construction. CYPE Ingenieros, S.A.
- Date: 15/04/2024
- Zone géographique: Sénégal
- Devise: XOF
- Coûts indirects: 3 %
- Frais généraux: 13 %
- Bénéfice: 6 %
- TVA: 18 %

## S Sécurité et santé

### SC Équipements de protection collective

#### SCM Escaliers, abris, passerelles et plateformes

**SCM050** m Structure de protection d'un passage piéton sous échafaudage de façade.
Structure de protection d'un passage piéton sous échafaudage de façade placé sur la voie publique constituée d'une ossature tubulaire en acier galvanisé avec passage libre de 1,50 m de largeur et 3,00 m de haut et d'une plateforme métallique avec visière en angle de 45°, amortissable en 8 utilisations, préparée pour la mise en place postérieure d'un échafaudage en hauteur.
Critère d'évaluation économique: Le prix ne comprend pas la mise en place du échafaudage en hauteur.
Critère pour le métré: Longueur mesurée selon Plan général de coordination en matière de sécurité et de protection de la santé.
Critère pour le mémoire: La longueur mesurée sera celle réellement montée selon spécifications d'Étude ou d'Étude Basique de Sécurité et Santé.

| Code | U | Désignation | Quantité | Prix | Montant |
|---|---|---|---|---|---|
| mt50spa130b | m | Structure de protection pour le passage des piétons, sous échafaudage placé sur la voie publique, avec passage libre de 1,5 m de largeur et 3,00 m de hauteur, constituée de structure tubulaire en acier galvanisé à chaud de 48,3 mm de diamètre et 3,2 mm d'épaisseur, avec plateforme métallique supérieure pour protection des piétons avec visière en angle de 45°, selon NF EN 12810 et NF EN 12811, avec les protections en polyéthylène des éléments pouvant entraîner des accroches avec les piétons. (matériau) | 0.125 | 104391.12 | 13048.890 |
| mo119 | h | Compagnon professionnel III/CP2 Sécurité et Santé. (main-d'œuvre) | 0.556 | 1654.86 | 920.102 |
| mo120 | h | Ouvrier Sécurité et Santé. (main-d'œuvre) | 0.556 | 935.45 | 520.110 |
| % | % | Frais de chantier des unités d'ouvrage | 2 % | 14489.102 | 289.782 |
|  |  | Coûts directs |  |  | 14778.884 |
