# Location d'une cabine préfabriquée pour le stockage

- Propriété du fichier: CYPE Ingenieros S.A.
- Format: FIEBDC-3/2016
- Logiciel: Générateur de prix de la construction. CYPE Ingenieros, S.A.
- Date: 15/04/2024
- Zone géographique: Sénégal
- Devise: XOF
- Coûts indirects: 3 %
- Frais généraux: 13 %
- Bénéfice: 6 %
- TVA: 18 %

## S Sécurité et santé

### SP Installations provisoires d'hygiène et de bien-être

#### SPC Cabines (location/construction/adaptation des locaux)

**SPC050** U Location d'une cabine préfabriquée pour le stockage.
Mois de location d'une cabine préfabriquée pour stockage sur chantier des matériaux, des outils à main et des mécanisés, de dimensions 3,43x2,05x2,30 m (7,00 m²), composée de: structure métallique, clos et couvert en tôle avec finition de peinture prélaquée, toiture en tôle, installation d'électricité, tubes fluorescents et point d'éclairage extérieur, fenêtres en aluminium avec vitres et grilles de défense, porte d'entrée en tôle et sol en aggloméré hydrofuge.
Critère d'évaluation économique: Le prix comprend le nettoyage et la maintenance de la cabine pendant la période de location.
Inclut: Montage, installation et vérification.
Critère pour le métré: Nombre d'unités prévues, selon Plan général de coordination en matière de sécurité et de protection de la santé.
Critère pour le mémoire: Amortissement sous forme de location mensuelle, selon les conditions définies dans le contrat souscrit avec l'entreprise fournisseur.

| Code | U | Désignation | Quantité | Prix | Montant |
|---|---|---|---|---|---|
| mt50cas020b | U | Mois de location d'une cabine préfabriquée pour le stockage sur chantier de matériaux, outils à main et mécanisés, de 3,43x2,05x2,30 m (7,00 m²), constitué de: structure métallique de profilés formés à froid; fermeture en tôle nervurée et galvanisée avec finition de peinture prélaquée; couverture en tôle galvanisée ondulée renforcée avec un profilé en acier; installation d'électricité et force avec prise extérieure à 230 V; tubes fluorescents et point d'éclairage extérieur; fenêtres glissantes en aluminium anodisé, avec vitre de 6 mm et grilles de défense; porte d'entrée en tôle galvanisée de 1 mm avec serrure; sol en aggloméré hydrofuge de 19 mm. (matériau) | 1 | 108122.98 | 108122.980 |
| % | % | Frais de chantier des unités d'ouvrage | 2 % | 108122.980 | 2162.460 |
|  |  | Coûts directs |  |  | 110285.440 |
