# Ruban bicolore

- Propriété du fichier: CYPE Ingenieros S.A.
- Format: FIEBDC-3/2016
- Logiciel: Générateur de prix de la construction. CYPE Ingenieros, S.A.
- Date: 15/04/2024
- Zone géographique: Sénégal
- Devise: XOF
- Coûts indirects: 3 %
- Frais généraux: 13 %
- Bénéfice: 6 %
- TVA: 18 %

## S Sécurité et santé

### SS Signalisation de chantier

#### SSB Balisage

**SSB060** m Ruban bicolore.
Fourniture, mise en place et démontage de ruban pour balisage, en plastique, de 8 cm de largeur et 0,05 mm d'épaisseur, imprimé sur les deux faces en bandes de couleur rouge et blanche, fixé sur un support existant (non compris dans ce prix).
Critère pour le métré: Longueur mesurée selon Plan général de coordination en matière de sécurité et de protection de la santé.
Critère pour le mémoire: La longueur mesurée sera celle réellement montée selon spécifications d'Étude ou d'Étude Basique de Sécurité et Santé.

| Code | U | Désignation | Quantité | Prix | Montant |
|---|---|---|---|---|---|
| mt50bal010a | m | Ruban pour balisage, en plastique, de 8 cm de largeur et 0,05 mm d'épaisseur, imprimé sur les deux faces en bandes de couleur rouge et blanche. (matériau) | 1.1 | 126.08 | 138.688 |
| mo120 | h | Ouvrier Sécurité et Santé. (main-d'œuvre) | 0.091 | 935.45 | 85.126 |
| % | % | Frais de chantier des unités d'ouvrage | 2 % | 223.814 | 4.476 |
|  |  | Coûts directs |  |  | 228.290 |

Déchets:
- pose: mt50bal010a; facteur de déchet 1

## Ressources

**mt50bal010a** m Ruban pour balisage
Données techniques: Coût énergétique 0.581 MJ; Émission de CO2 0.029 kg; Code CED 17 02 03; Masse de l'élément 0.006 kg; Volume 0.00001 m3
