# Interphone vidéo collectif

- Propriété du fichier: CYPE Ingenieros S.A.
- Format: FIEBDC-3/2016
- Logiciel: Générateur de prix de la construction. CYPE Ingenieros, S.A.
- Date: 15/04/2024
- Zone géographique: Sénégal
- Devise: XOF
- Coûts indirects: 3 %
- Frais généraux: 13 %
- Bénéfice: 6 %
- TVA: 18 %

## T Équipements techniques

### TA Installations audiovisuelles

#### TAI Interphones et vidéo

**TAI020** U Interphone vidéo collectif.
Installation d'un interphone vidéo digital pour 10 logements constitué de: plaque extérieure de rue digital avec 10 boutons-poussoirs d'appel, fermeture supérieure et inférieure et caméra B/N, alimentateur et moniteurs avec base de connexion. Comprend, l'ouvre-portes, la visière, les répartiteurs de vidéo, le câblage et les boîtes.
Critère d'évaluation économique: Le prix ne comprend pas les travaux auxiliaires de maçonnerie pour installations.
Inclut: Implantation et tracé. Mise en place et fixation des tubes et des boîtes. Pose des câbles. Montage, connexion et contrôle de son bon fonctionnement.
Critère pour le métré: Nombre d'unités prévues, selon documentation graphique du Projet.
Critère pour le mémoire: On mesurera le nombre d'unités réellement exécutées selon les spécifications du Projet.

| Code | U | Désignation | Quantité | Prix | Montant |
|---|---|---|---|---|---|
| mt35aia010b | m | Tube souple en PVC, annelé, de couleur noire, de 20 mm de diamètre nominal, pour canalisation encastrée dans des parois maçonnées (horizontales et verticales). Résistance à la compression 320 N, résistance à l'impact 1 joule, température de travail -5°C jusqu'à 60°C, avec degré de protection IP545 selon NF EN 60529, non propagateur de la flamme. Selon NF EN 61386-1 et NF EN 61386-22. (matériau) | 17 | 365.18 | 6208.060 |
| mt40pea030c | m | Câble parallèle constitué de conducteurs de cuivre de 2x1,0 mm². (matériau) | 7 | 717.93 | 5025.510 |
| mt40pga012 | m | Câble d'interphone vidéo constitué de conducteurs de cuivre de 2x0,25 mm² + 2x1,0 mm² et câble coaxial de 75 Ohm. (matériau) | 10 | 1528.67 | 15286.700 |
| mt40pga140a | U | Répartiteur vidéo, avec 4 sorties, pour installation de câble coaxial. (matériau) | 3 | 22743.28 | 68229.840 |
| mt40vgm010e | U | Écran pour installations d'interphone vidéo digital, équipé avec bouton marche/arrêt, bouton ouvre-portes, autodémarrage, bouton pour fonctions supplémentaires et appel électronique. (matériau) | 10 | 209114.16 | 2091141.600 |
| mt40vgm020a | U | Plaque de connexion pour écran. (matériau) | 10 | 16271.89 | 162718.900 |
| mt40vge030f | U | Kit d'interphone vidéo composé de module compact de grille pour vidéo avec 10 boutons-poussoirs d'appel sur deux colonnes, module de son avec télécaméra B/N, module microtraité, module codificateur de boutons-poussoirs, fermeture supérieure et inférieure, boîte à encastrer, source d'alimentation et ouvre-portes de courant continu. (matériau) | 1 | 695419.45 | 695419.450 |
| mt40pga062b | U | Visière, pour module compact. (matériau) | 1 | 27643.53 | 27643.530 |
| mo003 | h | Compagnon professionnel III/CP2 électricien. (main-d'œuvre) | 30.567 | 1700.48 | 51978.572 |
| mo102 | h | Ouvrier professionnel II/OP électricien. (main-d'œuvre) | 30.567 | 971.13 | 29684.531 |
| % | % | Frais de chantier des unités d'ouvrage | 2 % | 3153336.693 | 63066.734 |
|  |  | Coûts directs |  |  | 3216403.427 |

Déchets:
- pose: mt35aia010b; facteur de déchet 0.0275
- pose: mt40pea030c Câble parallèle constitué de conducteurs de cuivre de 2x1,0 mm²; facteur de déchet 0.0165169
- pose: mt40pga012 Câble d'interphone vidéo constitué de conducteurs de cuivre de 2x0,25 mm² + 2x1,0 mm² et câble coaxial de 75 Ohm; facteur de déchet 0.0154709

## Ressources

**mt35aia010b** m Tube souple en PVC
Données techniques: Coût énergétique 15.501 MJ; Émission de CO2 0.770 kg; Code CED 17 02 03; Masse de l'élément 0.16 kg; Volume 0.000267 m3

**mt40pea030c** m Câble parallèle constitué de conducteurs de cuivre de 2x1,0 mm²
Données techniques: Coût énergétique 0.691 MJ; Émission de CO2 0.068 kg; Code CED 17 04 11; Masse de l'élément 0.0178 kg; Volume 0.000012 m3
Déchets:
- emballage: re150101 Emballages en papier et en carton. (composant de déchet); quantité 0.065 kg; Code CED 15 01 01; Masse de l'élément 1 kg; Volume 0.001333 m3

**mt40pga012** m Câble d'interphone vidéo constitué de conducteurs de cuivre de 2x0,25 mm² + 2x1,0 mm² et câble coaxial de 75 Ohm
Données techniques: Coût énergétique 0.858 MJ; Émission de CO2 0.073 kg; Code CED 17 04 11; Masse de l'élément 0.0223 kg; Volume 0.000015 m3
Déchets:
- emballage: re150101 Emballages en papier et en carton; quantité 0.067 kg

**mt40pga140a** U Répartiteur vidéo, avec 4 sorties, pour installation de câble coaxial
Données techniques: Coût énergétique 6.279 MJ; Émission de CO2 0.696 kg
Déchets:
- emballage: re150101 Emballages en papier et en carton; quantité 0.072 kg

**mt40vgm010e** U Écran pour installations d'interphone vidéo digital
Données techniques: Coût énergétique 36.286 MJ; Émission de CO2 2.308 kg
Déchets:
- emballage: re150101 Emballages en papier et en carton; quantité 0.264 kg

**mt40vgm020a** U Plaque de connexion pour écran
Données techniques: Coût énergétique 0.133 MJ; Émission de CO2 0.210 kg
Déchets:
- emballage: re150101 Emballages en papier et en carton; quantité 0.247 kg

**mt40vge030f** U Kit d'interphone vidéo composé de module compact de grille pour vidéo avec 10 boutons-poussoirs d'appel sur deux
Données techniques: Coût énergétique 250.856 MJ; Émission de CO2 12.594 kg
Déchets:
- emballage: re150101 Emballages en papier et en carton; quantité 0.296 kg

**mt40pga062b** U Visière, pour module compact
Données techniques: Coût énergétique 0.133 MJ; Émission de CO2 0.210 kg
Déchets:
- emballage: re150101 Emballages en papier et en carton; quantité 0.247 kg
