# Baignoire en fonte "ROCA"

- Propriété du fichier: CYPE Ingenieros S.A.
- Format: FIEBDC-3/2016
- Logiciel: Générateur de prix de la construction. CYPE Ingenieros, S.A.
- Date: 02/10/2024
- Zone géographique: Sénégal
- Devise: XOF
- Coûts indirects: 3 %
- Frais généraux: 13 %
- Bénéfice: 6 %
- TVA: 18 %

## T Équipements techniques

### TB Équipements sanitaires

#### TBB Baignoires

**TBB090** U Baignoire en fonte "ROCA".
Baignoire rectangulaire en fonte de fer, modèle Continental "ROCA", couleur Blanco, de 1700x700x370 mm, avec fond antidérapant, équipée avec mitigeur mural pour bain/douche, avec cartouche céramique, finition chromé, modèle Thesis. Comprend le silicone pour le scellement des joints.
Inclut: Implantation. Mise en place et fixation de l'appareil. Montage de la bonde. Connexion au réseau d'évacuation. Montage de la robinetterie. Connexion aux réseaux d'eau froide et chaude. Contrôle de son bon fonctionnement. Scellement des joints.
Critère pour le métré: Nombre d'unités prévues, selon documentation graphique du Projet.
Critère pour le mémoire: On mesurera le nombre d'unités réellement mises en place selon les spécifications du Projet.

| Code | U | Désignation | Quantité | Prix | Montant |
|---|---|---|---|---|---|
| mt30bhr005a | U | Baignoire rectangulaire en fonte de fer, modèle Continental "ROCA", couleur Blanco, de 1700x700x370 mm, avec fond antidérapant, selon NF EN 14516. (matériau) | 1 | 589053.21 | 589053.210 |
| mt31gmo024a | U | Mitigeur mural pour bain/douche, avec cartouche céramique, finition chromé, modèle Thesis "ROCA", composé de mitigeur de bain/douche avec bec et support de douche intégré, inverseur automatique bain/douche et équipement de douche constitué de douchette et flexible de 1,70 m de laiton chromé, selon NF EN 1287. (matériau) | 1 | 353921.79 | 353921.790 |
| mt30dba020 | U | Déversoir automatique en laiton cuivre pour baignoire, finition chromée. (matériau) | 1 | 110287.84 | 110287.840 |
| mt30www005 | U | Cartouche de 300 ml de silicone acide monocomposant, fongicide, pour le scellement des joints en milieux humides. (matériau) | 0.036 | 6560.59 | 236.181 |
| mo008 | h | Compagnon professionnel III/CP2 plombier. (main-d'œuvre) | 1.633 | 1730.31 | 2825.596 |
| % | % | Frais de chantier des unités d'ouvrage | 2 % | 1056324.617 | 21126.492 |
|  |  | Coûts directs |  |  | 1077451.109 |

Déchets:
- pose: mt30www005 Cartouche de 300 ml de silicone acide monocomposant, fongicide, pour le scellement des joints en milieux humides; facteur de déchet 0.06

## Ressources

**mt30bhr005a** U Baignoire rectangulaire en fonte de fer
Données techniques: Coût énergétique 2400.796 MJ; Émission de CO2 152.679 kg
Déchets:
- emballage: re150101 Emballages en papier et en carton. (composant de déchet); quantité 3.752 kg; Code CED 15 01 01; Masse de l'élément 1 kg; Volume 0.001333 m3

**mt31gmo024a** U Mitigeur mural pour bain/douche
Données techniques: Coût énergétique 492.006 MJ; Émission de CO2 33.113 kg
Déchets:
- emballage: re150101 Emballages en papier et en carton; quantité 0.086 kg

**mt30www005** U Cartouche de 300 ml de silicone acide monocomposant, fongicide, pour le scellement des joints en milieux humides
Données techniques: Coût énergétique 87.088 MJ; Émission de CO2 3.667 kg; Code CED 17 09 04; Masse de l'élément 0.45 kg; Volume 0.0003 m3
Déchets:
- emballage: re170203 Plastique. (composant de déchet); quantité 0.1 kg; Code CED 17 02 03; Masse de l'élément 1 kg; Volume 0.001667 m3
