# Lavabo mural, en acier inoxydable

- Propriété du fichier: CYPE Ingenieros S.A.
- Format: FIEBDC-3/2016
- Logiciel: Générateur de prix de la construction. CYPE Ingenieros, S.A.
- Date: 15/04/2024
- Zone géographique: Sénégal
- Devise: XOF
- Coûts indirects: 3 %
- Frais généraux: 13 %
- Bénéfice: 6 %
- TVA: 18 %

## T Équipements techniques

### TB Équipements sanitaires

#### TBL Lavabos

**TBL160** U Lavabo mural, en acier inoxydable.
Lavabo mural, en acier inoxydable AISI 304, avec finition satiné, de 1800x500 mm, à 3 bacs de 145 mm de hauteur et 360 mm de diamètre, équipé avec robinetterie temporisée, mélangeuse, sur plan, pour lavabo, finition chromée, mousseur, avec temps de flux de 10 secondes, limiteur de débit à 6 l/min. Comprend le jeu de fixation et le silicone pour le scellement des joints.
Critère d'évaluation économique: Le prix ne comprend pas la bonde.
Inclut: Implantation. Mise en place et fixation de l'appareil. Montage de la robinetterie. Connexion aux réseaux d'eau froide et chaude. Contrôle de son bon fonctionnement. Scellement des joints.
Critère pour le métré: Nombre d'unités prévues, selon documentation graphique du Projet.
Critère pour le mémoire: On mesurera le nombre d'unités réellement mises en place selon les spécifications du Projet.

| Code | U | Désignation | Quantité | Prix | Montant |
|---|---|---|---|---|---|
| mt30lxp020lec | U | Lavabo mural, en acier inoxydable AISI 304, avec finition satiné, de 1800x500 mm, à 3 bacs de 145 mm de hauteur et 360 mm de diamètre. (matériau) | 1 | 641788.46 | 641788.460 |
| mt31gmp020baaa1 | U | Robinetterie temporisée, mélangeuse, sur plan, pour lavabo, finition chromée, mousseur, avec temps de flux de 10 secondes, limiteur de débit à 6 l/min; y compris éléments de connexion, flexibles d'alimentation de 1/2" de diamètre et 350 mm de longueur, clapets de non retour et deux vannes de passage. (matériau) | 1 | 193886.87 | 193886.870 |
| mt30www005 | U | Cartouche de 300 ml de silicone acide monocomposant, fongicide, pour le scellement des joints en milieux humides. (matériau) | 0.012 | 6566.47 | 78.798 |
| mo008 | h | Compagnon professionnel III/CP2 plombier. (main-d'œuvre) | 2.177 | 1700.48 | 3701.945 |
| % | % | Frais de chantier des unités d'ouvrage | 2 % | 839456.073 | 16789.121 |
|  |  | Coûts directs |  |  | 856245.194 |

Déchets:
- pose: mt30www005 Cartouche de 300 ml de silicone acide monocomposant, fongicide, pour le scellement des joints en milieux humides; facteur de déchet 0.06

## Ressources

**mt30www005** U Cartouche de 300 ml de silicone acide monocomposant, fongicide, pour le scellement des joints en milieux humides
Données techniques: Coût énergétique 87.088 MJ; Émission de CO2 3.667 kg; Code CED 17 09 04; Masse de l'élément 0.45 kg; Volume 0.0003 m3
Déchets:
- emballage: re170203 Plastique. (composant de déchet); quantité 0.1 kg; Code CED 17 02 03; Masse de l'élément 1 kg; Volume 0.001667 m3
