# Distributeur de sacs en papier pour serviettes hygiéniques

- Propriété du fichier: CYPE Ingenieros S.A.
- Format: FIEBDC-3/2016
- Logiciel: Générateur de prix de la construction. CYPE Ingenieros, S.A.
- Date: 02/10/2024
- Zone géographique: Sénégal
- Devise: XOF
- Coûts indirects: 3 %
- Frais généraux: 13 %
- Bénéfice: 6 %
- TVA: 18 %

## T Équipements techniques

### TB Équipements sanitaires

#### TBT Distributeurs

**TBT060** U Distributeur de sacs en papier pour serviettes hygiéniques.
Distributeur de sacs pour serviettes hygiénique, avec disposition murale, en acier inoxydable AISI 304 avec finition chromée, de 135x90x25 mm.
Inclut: Implantation. Mise en place et fixation.
Critère pour le métré: Nombre d'unités prévues, selon documentation graphique du Projet.
Critère pour le mémoire: On mesurera le nombre d'unités réellement mises en place selon les spécifications du Projet.

| Code | U | Désignation | Quantité | Prix | Montant |
|---|---|---|---|---|---|
| mt31abp082a | U | Distributeur de sacs pour serviettes hygiénique, avec disposition murale, en acier inoxydable AISI 304 avec finition chromée, de 135x90x25 mm. (matériau) | 1 | 34024.95 | 34024.950 |
| mo107 | h | Ouvrier professionnel II/OP plombier. (main-d'œuvre) | 0.204 | 988.16 | 201.585 |
| % | % | Frais de chantier des unités d'ouvrage | 2 % | 34226.535 | 684.531 |
|  |  | Coûts directs |  |  | 34911.066 |
