# Ensemble de douches oculaire et corporelle d'urgence

- Propriété du fichier: CYPE Ingenieros S.A.
- Format: FIEBDC-3/2016
- Logiciel: Générateur de prix de la construction. CYPE Ingenieros, S.A.
- Date: 15/04/2024
- Zone géographique: Sénégal
- Devise: XOF
- Coûts indirects: 3 %
- Frais généraux: 13 %
- Bénéfice: 6 %
- TVA: 18 %

## T Équipements techniques

### TB Équipements sanitaires

#### TBU Douches

**TBU230** U Ensemble de douches oculaire et corporelle d'urgence.
Ensemble de douches oculaire et corporelle d'urgence, avec structure de tube en acier galvanisé peint avec de l'époxy, cuvette de la douche oculaire en polypropylène, avec vanne de passage à double actionnement, par levier latéral et par pédale munie d'une chaîne, douche avec pomme de douche en polypropylène, actionnée par un tirant rigide avec poignée triangulaire, bouchons protégeant de la poussière, connexions en laiton de 1 1/4" de diamètre, pour l'approvisionnement et l'évacuation, débit d'eau de la douche oculaire 14 litres/minute, débit d'eau de la douche corporelle 120 litres/minute, avec vanne d'isolement et siphon courbe. Comprend la connexion au réseau d'eau froide et au réseau d'évacuation existants et la fixation au support. Totalement installé, connecté, testé et en fonctionnement.
Inclut: Implantation et tracé sur le parement support de l'emplacement de l'appareil. Mise en place, nivellement et fixation des éléments de support. Nivellement, aplomb et mise en place de l'appareil. Connexion au réseau d'eau froide et au réseau d'évacuation.
Critère pour le métré: Nombre d'unités prévues, selon documentation graphique du Projet.
Critère pour le mémoire: On mesurera le nombre d'unités réellement mises en place selon les spécifications du Projet.

| Code | U | Désignation | Quantité | Prix | Montant |
|---|---|---|---|---|---|
| mt30eme050a | U | Ensemble de douches oculaire et corporelle d'urgence, avec structure de tube en acier galvanisé peint avec de l'époxy, cuvette de la douche oculaire en polypropylène, avec vanne de passage à double actionnement, par levier latéral et par pédale munie d'une chaîne, douche avec pomme de douche en polypropylène, actionnée par un tirant rigide avec poignée triangulaire, bouchons protégeant de la poussière, connexions en laiton de 1 1/4" de diamètre, pour l'approvisionnement et l'évacuation, débit d'eau de la douche oculaire 14 litres/minute, débit d'eau de la douche corporelle 120 litres/minute. (matériau) | 1 | 746936.04 | 746936.040 |
| mt36www005b | U | Accouplement à la paroi accoudé au plafond, en PVC, série B, couleur blanche, pour l'évacuation des eaux usées (à basse et haute température) à l'intérieur des bâtiments, lien mixte de 1 1/4"x40 mm de diamètre, selon NF EN 1329-1, avec vanne d'écoulement. (matériau) | 1 | 9588.19 | 9588.190 |
| mt37sve010e | U | Vanne à sphère en laiton nickelé à visser de 1 1/4". (matériau) | 1 | 14692.26 | 14692.260 |
| mt30www010 | U | Produits complémentaires pour l'installation d'un appareil sanitaire. (matériau) | 1 | 1488.4 | 1488.400 |
| mo107 | h | Ouvrier professionnel II/OP plombier. (main-d'œuvre) | 0.136 | 971.13 | 132.074 |
| % | % | Frais de chantier des unités d'ouvrage | 2 % | 772836.964 | 15456.739 |
|  |  | Coûts directs |  |  | 788293.703 |

## Ressources

**mt30eme050a** U Ensemble de douches oculaire et corporelle d'urgence
Données techniques: Coût énergétique 1305.190 MJ; Émission de CO2 81.786 kg
Déchets:
- emballage: re150101 Emballages en papier et en carton. (composant de déchet); quantité 1.253 kg; Code CED 15 01 01; Masse de l'élément 1 kg; Volume 0.001333 m3

**mt37sve010e** U Vanne à sphère en laiton nickelé à visser de 1 1/4"
Données techniques: Coût énergétique 1282.649 MJ; Émission de CO2 86.201 kg
Déchets:
- emballage: re150101 Emballages en papier et en carton; quantité 0.072 kg
