# Vanne pour radiateur

- Propriété du fichier: CYPE Ingenieros S.A.
- Format: FIEBDC-3/2016
- Logiciel: Générateur de prix de la construction. CYPE Ingenieros, S.A.
- Date: 15/04/2024
- Zone géographique: Sénégal
- Devise: XOF
- Coûts indirects: 3 %
- Frais généraux: 13 %
- Bénéfice: 6 %
- TVA: 18 %

## T Équipements techniques

### TC ECS et chauffage

#### TCE Systèmes de conduction d'eau

**TCE250** U Vanne pour radiateur.
Vanne manuelle pour radiateur, à soupape, d'équerre, avec connexion filetée de 24x19 mm compatible avec des adaptateurs pour tubes multicouche et connexion de 1/2" de diamètre avec le radiateur, avec corps en laiton, tige en acier inoxydable, garnitures en EPDM/HPF et commande manuelle en ABS, avec adaptateur pour assemblage à compression d'un tube de 20 mm de diamètre et 2,5 mm d'épaisseur avec filet 24x19 mm. Comprend les éléments de montage et les accessoires nécessaires à son bon fonctionnement.
Inclut: Implantation. Mise en place. Connexion. Contrôle de son bon fonctionnement.
Critère pour le métré: Nombre d'unités prévues, selon documentation graphique du Projet.
Critère pour le mémoire: On mesurera le nombre d'unités réellement exécutées selon les spécifications du Projet.

| Code | U | Désignation | Quantité | Prix | Montant |
|---|---|---|---|---|---|
| mt38alb515a | U | Vanne manuelle pour radiateur, à soupape, d'équerre, avec connexion filetée de 24x19 mm compatible avec des adaptateurs pour tubes multicouche et connexion de 1/2" de diamètre avec le radiateur, avec corps en laiton, tige en acier inoxydable, garnitures en EPDM/HPF et commande manuelle en ABS. (matériau) | 1 | 7938.86 | 7938.860 |
| mt38alb500d | U | Adaptateur pour assemblage à compression d'un tube de 20 mm de diamètre et 2,5 mm d'épaisseur avec filet 24x19 mm. (matériau) | 1 | 3324.93 | 3324.930 |
| mt38www012 | U | Produits complémentaires pour installation de chauffage et d'E.C.S. (matériau) | 0.1 | 1838.61 | 183.861 |
| mo004 | h | Compagnon professionnel III/CP2 chauffagiste. (main-d'œuvre) | 0.13 | 1700.48 | 221.062 |
| mo103 | h | Ouvrier professionnel II/OP chauffagiste. (main-d'œuvre) | 0.13 | 971.13 | 126.247 |
| % | % | Frais de chantier des unités d'ouvrage | 2 % | 11794.960 | 235.899 |
|  |  | Coûts directs |  |  | 12030.859 |

## Ressources

**mt38alb515a** U Vanne manuelle pour radiateur
Données techniques: Coût énergétique 55.095 MJ; Émission de CO2 3.852 kg
Déchets:
- emballage: re150101 Emballages en papier et en carton. (composant de déchet); quantité 0.072 kg; Code CED 15 01 01; Masse de l'élément 1 kg; Volume 0.001333 m3

**mt38alb500d** U Adaptateur pour assemblage à compression d'un tube de 20 mm de diamètre et 2,5 mm d'épaisseur avec filet 24x19 mm
Données techniques: Coût énergétique 0.039 MJ; Émission de CO2 0.061 kg
Déchets:
- emballage: re150101 Emballages en papier et en carton; quantité 0.072 kg
