# Groupe hydraulique pour circuits de chauffage, avec échangeur pour production d'E.C.S

- Propriété du fichier: CYPE Ingenieros S.A.
- Format: FIEBDC-3/2016
- Logiciel: Générateur de prix de la construction. CYPE Ingenieros, S.A.
- Date: 02/10/2024
- Zone géographique: Sénégal
- Devise: XOF
- Coûts indirects: 3 %
- Frais généraux: 13 %
- Bénéfice: 6 %
- TVA: 18 %

## T Équipements techniques

### TC ECS et chauffage

#### TCE Systèmes de conduction d'eau

**TCE420** U Groupe hydraulique pour circuits de chauffage, avec échangeur pour production d'E.C.S.
Station de décentralisation pour production d'E.C.S. instantanée, débit de 19 l/min, avec connexions pour le circuit de chauffage par plancher rayonnant, de 620x110x556 mm, avec échangeur à plaques en acier inoxydable, bypass avec vanne thermostatique, vanne de régulation de pression différentielle, surpresseur avec pompe de circulation à haute efficacité et vanne mélangeuse, vanne à régulation proportionnelle de débit pour priorité d'E.C.S., filtres, tuyauteries avec isolation thermique et sortie d'alimentation en eau froide, avec boîte à encastrer, de 850x610x150 mm.
Inclut: Implantation. Mise en place. Connexion et contrôle de son bon fonctionnement.
Critère pour le métré: Nombre d'unités prévues, selon documentation graphique du Projet.
Critère pour le mémoire: On mesurera le nombre d'unités réellement exécutées selon les spécifications du Projet.

| Code | U | Désignation | Quantité | Prix | Montant |
|---|---|---|---|---|---|
| mt38eup220a | U | Station de décentralisation pour production d'E.C.S. instantanée, débit de 19 l/min, avec connexions pour le circuit de chauffage par plancher rayonnant, de 620x110x556 mm, avec échangeur à plaques en acier inoxydable, bypass avec vanne thermostatique, vanne de régulation de pression différentielle, surpresseur avec pompe de circulation à haute efficacité et vanne mélangeuse, vanne à régulation proportionnelle de débit pour priorité d'E.C.S., filtres, tuyauteries avec isolation thermique et sortie d'alimentation en eau froide. (matériau) | 1 | 2550100.06 | 2550100.060 |
| mt38eup201a | U | Boîte à encastrer, de 850x610x150 mm, avec pieds d'appui, cadre et couvercle. (matériau) | 1 | 365883.92 | 365883.920 |
| mo004 | h | Compagnon professionnel III/CP2 chauffagiste. (main-d'œuvre) | 1.039 | 1730.31 | 1797.792 |
| mo103 | h | Ouvrier professionnel II/OP chauffagiste. (main-d'œuvre) | 1.039 | 988.16 | 1026.698 |
| % | % | Frais de chantier des unités d'ouvrage | 2 % | 2918808.470 | 58376.169 |
|  |  | Coûts directs |  |  | 2977184.639 |
